# Kita-Büro Melaten
Angebotsaufforderung (GAEB DA XML 3.3, DA83)
Projekt: 4950
Währung: EUR
Vergabeart: Öffentliche Ausschreibung
Abgabeort: gemäß Angaben DAB; ;
Erstellt mit: GXML Toolbox V3.3 R20220330, ORCA AVA 26.0.7 26.00.07, 05.05.2026

## 1. Allgemeine Baubeschreibung
1.  Allgemeine Baubeschreibung

Das Leistungsverzeichnis gliedert sich in:

Vorbemerkungen (Abschnitt I), die Projektbeschreibung (Abschnitt II),das Leistungsverzeichnis (Abschnitt III) mit der Preiszusammenstellung, innerhalb des LV's auftretende Leerzeilen sind vom Bieter auszufüllen.

Der im jeweiligen LV-Text beschriebene Leistungsumfang und Qualitätsstandard hat in jedem Fall Vorrang vor den vom Bieter angebotenen Qualitäten. Im Zweifelsfall ist die Gleichwertigkeit bzw. Funktionalität vom Bieter durch Bemusterung vor der eigentlichen Leistungserbringung nachzuweisen bzw. durch einvernehmlichen Qualitäten herzustellen.

Alle Arbeiten sind in enger Absprache und Zusammenarbeit mit der Bauleitung/Objektüberwachung und den anderen Gewerken durchzuführen. Die Durchführung der Arbeiten richtet sich zeitlich nach dem Bauablaufplan.

Eine geschlossene Fassade in allen Etage kann zum Beginn der Arbeiten nicht gewährleistet werden

## 2. Allgemeine Technische Forderungen
2.  Allgemeine Technische Forderungen

Es sind ausschließlich ungebrauchte Stoffe und Bauteile einzubauen. Alle Stoffe und Bauteile müssen den DIN- und Maßvorschriften entsprechen und amtlich zugelassen sein.

Technische Angaben, die andere ausführende Gewerke zur Ausführung ihrer Leistung benötigen, sind vom Auftragnehmer rechtzeitig zur Verfügung zu stellen. Weiterhin ist die Ausführung der Arbeiten, vor allem hinsichtlich der Leitungsführung, mit den beteiligten Gewerken sowie der Bauleitung zu koordinieren.

Mehrkosten für Montageunterbrechungen sowie Verschnitt sind mit den Einheitspreisen abgegolten. Nicht genormte, aber amtlich zugelassene Stoffe und Bauteile müssen den Zulassungsbedingungen entsprechen.

Unterlagen für die Abnahme durch Fachbehörden sind vom Auftragnehmer zusammenzustellen und beim Auftraggeber einzureichen. Diese Leistungen sind in den  Einheitspreisen einzurechnen.

Die Abnahme und Inbetriebnahme der technischen Anlage erfolgt nach Fertigstellung im Beisein des beauftragten Ingenieurbüros, und ist rechtzeitig vom Auftragnehmer anzumelden.

Vor Verschließen der Wandschlitze, Durchbrüche sowie der Vormauerung und Schließen der Installationsschächte bzw. -wände wird eine abschnittsweise Technische Kontrolle der ausgeführten Installation im Beisein des Fachingenieurs durchgeführt.

Inbetriebnahme der Anlage sowie Einweisung des Bauherren  sind, sofern nicht gesondert aufgeführt, Leistungsbestandteil.

Allgemein

Aufhängungen und Befestigungen sind verzinkt auszuführen.

Vor Montage muss die Werkplanung vorgelegt werden. Die Trassen der jeweiligen Gewerke sind ganz bestimmten Bereichen und Höhen zugeordnet. Die Verlegungsbereiche sind nach der Abstimmung einzuhalten.

## 3. Allgemeine Technische Vertragsbedingungen
Allgemeine Technische Vertragsbedingungen für Bauleistungen (ATV) gemäß DIN 18299 Bauarbeiten jeder Art
0.1 Angaben zur Baustelle
0.1.1 Lage der Baustelle, Umgebungsbedingungen, Zufahrtsmöglichkeiten und Beschaffenheit der Zufahrt sowie etwaige Einschränkungen bei ihrer Benutzung.
Der Neubau des KiTa und Bürogebäudes der RWTH Aachen University entsteht an der Steinbachstraße auf dem Campus Melaten in Aachen. Das ca. 2.497 m2 große Grundstück befindet sich am Campus Boulevard innerhalb einer Parkanlage des Hochschulerweiterungsgebietes Seffenter Weg / Melaten und grenzt unmittelbar an die Steinbachstraße sowie an einen die Parkanlage in Ost-West Richtung kreuzenden Fußweg. Die Hauptzufahrt der Baustelle erfolgt von der Steinbachstraße aus.
0.1.2 Besondere Belastungen aus Immissionen, besondere klimatische oder betriebliche Bedingungen.
Die Zufahrtsstraße und der öffentliche Straßenraum der Steinbachstraße sind von Verunreinigungen durch den Baustellenverkehr freizuhalten bzw. nicht vermeidbare Verunreinigungen sind durch den Verursacher unverzüglich, nötigenfalls täglich, zu entfernen. Dies ist in die Einheitspreise einzukalkulieren und wird nicht gesondert vergütet.
0.1.3 Art und Lage der baulichen Anlagen, z. B. auch Anzahl und Höhe der Geschosse.
Bei der zu errichtenden baulichen Anlage handelt es sich um ein sechsgeschossiges, nicht unterkellertes KiTa- und Bürogebäude.
Die maximalen Abmessungen betragen:
Länge ca. 37,43 m
Breite ca. 33 m
Höhe ca. 21,26 m / 24,00 m über OK Gelände
0.1.4 Verkehrsverhältnisse auf der Baustelle, insbesondere Verkehrsbeschränkungen.
Auf der BE-Fläche werden Lager- und Parkplatzflächen in sehr eingeschränktem Maße zur Verfügung stehen. Diese Flächen werden für den Gebrauch durch die Objektüberwachung freigegeben. In den wöchentlichen Baubesprechungen erfolgt die Koordination mit allen anderen Firmen. Ohne Freigabe durch die Objektüberwachung ist die Einfahrt auf die Baustelle nicht gestattet. Die auf der Nordseite des Grundstücks (unterirdisch) verlaufenden Medien- und Versorgungsleitungen sind vom Baustellenverkehr freizuhalten. Nach Erstellung der Baugrube ist hinter den Böschungsschultern eine mindestens 1,5 m breite last- und verkehrsfreie Zone einzuhalten.
0.1.5 Für den Verkehr freizuhaltende Flächen.
Alle Flächen außerhalb der Baustelleneinrichtung sind ständig freizuhalten. Ausnahme sind freie Stellplatzflächen des öffentlichen Straßenraums im Sinne der StVO.
0.1.6 Art, Lage, Maße und Nutzbarkeit von Transporteinrichtungen und Transportwegen, z.B. Montageöffnungen.
Transporte sind durch den AN in eigener Leistung durchzuführen. Transporteinrichtungen werden nicht zur Verfügung gestellt. Das Aufstellen eigener zeitlich begrenzten Transporteinrichtungen ist mit der Objektüberwachung abzustimmen und nach Freigabe aufzustellen.
0.1.7 Lage, Art, Anschlusswert und Bedingungen für das Überlassen von Anschlüssen für Wasser, Energie und Abwasser.
(Bereitstellung im Zuge der Tiefbauarbeiten > Herrichten BE-Fläche/ Containeranlage):
Bauwasser
Es werden zwei zentrale, frostsichere Bauwasser- Entnahmestellen im Bereich der Personalcontainer Standorte und der Rüstzone gemäß Baustellenleitplanung eingerichtet. Ausstattung je Entnahmestelle Anzahl der Anschlüsse:
2 Stck Anschluss oben:
1x GK-Standard u. 1x 3/4 Zoll
Baustrom
Mit Beginn der Baustelleneinrichtung wird ein Baustrom-Hauptverteilerkasten an der Süd-Ost-Ecke des Grundstücks aufgestellt. Daran angeschlossen werden sukzessive ein Baustromverteiler im Bereich der Baugrube (bei Bedarf umgesetzt), ein weiterer Kran-Baustromverteiler sowie ein Baustromverteiler in der Fläche der Containeranlage. In dem zukünftigen Gebäude werden in jedem Geschoss 2 Baustromverteiler (1 je Treppenhaus) aufgestellt.
Ausstattung eines Baustromverteilers:
2 Stck CEE Steckdose, 5/16 A, 400 V
1 Stck CEE Steckdose, 5/32 A, 400 V
6 Stck Schucosteckdosen, 3/16 A, 230 V
Abwasser
Im Bereich zwischen Sanitärcontainer und Baustelle wird ein Ausgussbecken für Schmutzwasser zur Werkzeugreinigung geschaffen. Das freie Einleiten von Schmutzwasser wird nur durch die Objektüberwachung unter Berücksichtigung des Gewässerschutzes geregelt. Dimension SW-Kanal: DN 110
0.1.8 Lage und Ausmaß der dem Auftragnehmer für die Ausführung seiner Leistungen zur Benutzung oder Mitbenutzung überlassenen Flächen, Räume.
In der Baustelleneinrichtungsfläche werden für die am Bau beteiligten Firmen Flächen für eigene Büro-/ Materialcontainer sowie Lagerbereiche in begrenztem Umfang vorgehalten. Die Inanspruchnahme der Flächen hat in Rücksprache mit der Objektüberwachung zu erfolgen. Sanitärcontainer werden für die Bauzeit zur Verfügung gestellt, Bürocontainer nur für die einzelnen Objektüberwachungen des Auftraggebers. Container für die Baubesprechungen werden ebenfalls zur Verfügung gestellt.
0.1.9 Besondere umweltrechtliche Vorschriften.
Aufgrund der Lage in einem Gebiet mit schützenswerten Böden (s. hierzu Punkt 0.1.13) ist für den Zeitraum der Baumaßnahme ist eine ökologische Baubegleitung festgeschrieben, die der Einhaltung und Umsetzung ökologisch relevanter Auflagen und Maßnahmen dient sowie der Vermeidung und Minimierung von Beeinträchtigungen von Natur und Umwelt. Im Zuge der ökologische Bauüberwachung mit bodenkundlicher Baubegleitung stellt das Planungsbüro Koenzen - während und nach der Baumaßnahme - den sachgerechten Umgang mit dem Boden sicher, insbesondere die fachgerechte Abgrabung, die fachgerechte Zwischenlagerung von Ober- und Unterboden in der Bauphase, den fachgerechten Wiedereinbau und die Herstellung der Bodenschichten sowie ihre Wiederbegrünung.
Nicht vermeidbarer Bodenaushub sollte entsprechend dem Vermeidungsgebot gemäß DIN 19731 auf dem Grundstück belassen oder sinnvoll verwertet werden. Im Bereich der nördlichen BE-Fläche wurde zudem für den Fall einer plötzlichen Bodenverunreinigung (z.B. defekter Hydraulikschlauch etc.) ein Notfallcontainer für kontaminierten Boden aufgestellt. Das kontaminierte Bodenmaterial ist umgehend in den Notfallcontainer zu verbringen, um den Wirkungspfad Boden-Grundwasser zu unterbrechen und eine Grundwasserverunreinigung zu verhindern.
0.1.10 Besondere Vorgaben für die Entsorgung, z.B. besondere Beschränkungen für die Beseitigung von Abwasser und Abfall.
Da die Baustelle windexponiert ist, sind Müll und Materialreste umgehend vom Baufeld zu entfernen. Die Entsorgung von Baumaterialien aller Art haben nach den gesetzlichen Vorschriften zu erfolgen. Schadstoffe im Baufeld sind nicht bekannt. Die vertraglich geschuldete Entsorgung von Materialien der einzelnen Firmen muss regelmäßig erfolgen, da die Lagerungsmöglichkeiten auf der Baustelle sehr beschränkt sind. Es werden bauseits zentralen keine Entsorgungscontainer vorgehalten. Sollte die Entsorgung trotz Aufforderung nicht regelmäßig erfolgen, wird die Entsorgung veranlasst. Die anfallenden Kosten werden dem AN in der Abrechnung in Abzug gebracht. Es sind nur Baumaschinen mit leicht biologisch abbaubarem Hydrauliköl zu verwenden.
0.1.11 Schutzgebiete oder Schutzzeiten im Bereich der Baustelle, z. B. wegen Forderungen des Gewässer-, Boden-, Natur-, Landschafts- oder Immissionsschutzes vorliegende Fachgutachten o. ä.
Gem. Umweltbericht zum Bebauungsplan vom 06.04.2009 sind unmittelbar an das Baufeld angrenzend Gebiete mit Böden der Schutzwürdigkeit "besonders schutzwürdig" (sw3) ausgewiesen. Diese Flächen dürfen nicht befahren oder beschädigt werden. Die Vorgaben des AVV-Baulärm-Gutachtens sind zu beachten. Bei Überschreitung der vorgegebenen Höchstwerte sind die empfohlenen Maßnahmen zu ergreifen, z.B.
- mobile Schallschutzzäune um die lärmintensiven Maschinen aufstellen
- Schutzwälle zwischen den Baumaschinen und Immissionsorten aufschütten
Die gültige Wasserschutzzonenordnung ist zu beachten. Die Arbeitszeiten bei lärmintensiven Arbeiten sind auf den Zeitraum von 7.00 bis 18.00 Uhr beschränkt. Eine einstündige Mittagspause ist gewerkeübergreifend einzuhalten. Um Staubeinwirkungen zu vermeiden, sind während und nach Erdarbeiten die Straße, der Bürgersteig etc. durch eine Straßenreinigungsmaschine zu säubern. Ggfs. ist bei zu trockenem Erdreich, welches angeschüttet bzw. abgetragen wird, dieses zu befeuchten.
0.1.12 Art und Umfang des Schutzes von Bäumen, Pflanzenbeständen, Vegetationsflächen, Verkehrsflächen, Bauteilen, Bauwerken, Grenzsteinen und dergleichen im Bereich der Baustelle.
Baumschutz
Im amtlichen Lageplan sind zu schützende Bäume oder Bauteile ausgewiesen. Alle zu schützenden Bäume im Bereich des Baufeldes (gem. BE-Plan) erhalten einen Baumschutz. Es ist darauf zu achten, Dass die Kronen nicht beschädigt werden. Die Wasserentnahmestellen und die Baustromverteiler auf den Freiflächen werden zum Schutz gekennzeichnet und sind durch alle Baubeteiligten zu beachten. Der Abstand von Fahrzeugen und Lagergütern zu der Baugrubeneinrichtung sind zwingend einzuhalten. Ein weitergehender, erforderlicher Schutz von Bauteilen und/ oder Grenzsteinen ist nicht bekannt.
0.1.13 Art und Umfang der Regelung und Sicherung des öffentlichen Verkehrs.
Zur Sicherung der Baustellenzufahrt sind durch das Gewerk Baustelleneinrichtung Verkehrszeichen auf den Zufahrtsstraßen aufzustellen. Sämtliche Straßen, Wege und Plätze außerhalb der Baustelleneinrichtungsfläche sind freizuhalten. Dies gilt insbesondere für Feuerwehrzufahrten und -bewegungsflächen. Verunreinigungen dieser Anlagen sind täglich durch den Verursacher zu reinigen. Dies wird nicht gesondert vergütet.

## 4. Sicherheits- und Gesundheitskoordination
Sicherheits- und Gesundheitskoordination
Die Baustelle wird von einem vom AG gestellten Sicherheits- und Gesundheitsschutz-Koordinator überwacht,
der in sicherheitsrelevanten Belangen Anweisungen erteilen kann. Diesen Anweisungen ist vom AN grundsätzlich Folge zu leisten. Das eingesetzte Personal ist von der Betreuung durch den SiGeKo durch den AN in Kenntnis zu setzen.
Alle beizubringenden Unterlagen und die Vorgaben des SiGeKo sind durch den AN zu liefern / umzusetzen und im Pauschalpreis zu berücksichtigen. Es erfolgt keine gesonderte Vergütung, Ansprüche für Schutzmaßnahmen können nicht geltend gemacht werden.
Vom SiGeKo wird ein SiGe-Plan zum Bauvorhaben erstellt und wenn erforderlich fortgeschrieben. Dieser Plan ähnelt einem Bauzeitenplan, verdeutlicht den am Bau Beteiligten, wie die Arbeiten räumlich und zeitlich organisiert sind und zeigt, in Anlehnung an die einzelnen Gewerke, die möglichen Gefährdungen und die möglichen (Schutz-) Maßnahmen. Ebenfalls werden zeitliche Überschneidungen einzelner mehrerer Gewerke dargestellt um gegenseitiger Gefährdungen durch Schutzmaßnahmen oder die Anpassung der zeitlichen Abläufe zu minimieren (Prävention). Dieser SiGe-Plan wird auf der Baustelle ausgehangen und dient dazu, Sicherheitsanforderungen für die auszuführenden Arbeiten darzustellen. Er kann jedem Auftragnehmer als PDF-Datei zur Verfügung gestellt werden.
Ferner wird bei Baubeginn der AN und jeder seiner Nachunternehmer in die sicherheitsrelevanten Punkte allgemein und der Baustelle eingewiesen. Der AN und jeder seiner Nachunternehmer haben zu dieser Einweisung mind. eine verantwortliche Person (immer auf der Baustelle anwesend und Ihre Vertretung) abzustellen. Die Person muss der deutschen Sprache mächtig sein. Eine gesonderte Vergütung hierfür gibt es nicht.
Weiterhin werden während der Bauausführung Begehungen durch den SiGeKo durchgeführt. Die dabei festgestellten Mängel werden protokolliert. Der Auftragnehmer hat die genannten Mängel innerhalb der geforderten Zeit zu beseitigen und die Fertigstellung an den SiGeKo zu melden. Ansonsten kann vom SiGeKo die Fortführung der Arbeiten untersagt werden.
Für im Rahmen der Begehung außer Betrieb genommene Betriebsmittel, weil Sie den Sicherheitsvorgaben gemäß technischer und arbeitsrechtlicher Vorschriften nicht entsprechen, kann kein Schadenersatz oder Zeitaufwand für den Austausch / die Neubeschaffung / Leerlauf in Ansatz gebracht werden.
Die Einhaltung der aufgeführten Schutzmaßnahmen ist Grundlage der Auftragserteilung und zwingend zu beachten.
Die ausführenden Firmen sind für die notwendigen Sicherheitsmaßnahmen für die auszuführenden Arbeiten auf der Baustelle in Bezug auf die Arbeitssicherheit und Arbeitsgeräte selbst verantwortlich.
Für Detailabstimmung kann und soll jederzeit Kontakt mit dem SiGeKo aufgenommen werden (immer, aber insbesondere bei besonderen, gefährlichen Arbeiten).

## 5. Vorangestellte Vertragsunterlagen
Diesem Leistungsverzeichnis liegen die vorangestellten Vertragsunterlagen zugrunde.

Diese Bedingungen sind ohne Einschränkungen Bestandteil des Angebotes.

Alle Preise verstehen sich grundsätzlich als Komplettpreis, also einschl. Lieferung, Montage, Montagezubehör, Anschlussarbeiten, sofern nicht ausdrücklich anders beschrieben.

Das Einrichten, Vorhalten, Beräumen und Enträumen bzw. säubern der Baustelle ist ebenfalls einzukalkulieren.
Sämtlicher auf der Baustelle anfallender Baustellenabfall, d.h. Bauschutt, wiederverwertbarer Abfall, Restmüll, Liefer- und Umverpackungen, Behälter sowie Über- und Restmaterial der auf der Installation von Neumaterial beruht, geht in das Eigentum des jeweiligen Verursachers über und ist ordnungsgemäß zu entsorgen.

Die notwendige Abstimmung und Koordinierung mit anderen Gewerken ist durchzuführen und mit den Einheitspreisen abgegolten.

Sind Nachabnahmen notwendig, trägt der Auftragnehmer die Kosten ab der zweiten Nachabnahme.

Es gilt die VOB Teil B und C
Bei der Ausführung der Leistungen sind VOB/C, sämtliche einschlägige DIN-Vorschriften, Technische Merkblätter, Ausführungsrichtlinien des Handwerks und techn. Angaben, Richtlinien und Empfehlungen der Materialhersteller zu beachten.
Die jeweils bei den DIN-Normen als mitgeltend genannten Normen und zugehörigen Prüfnormen.
Die UW der Bauberufsgenossenschaft sind zu beachten.
Besonders hingewiesen wird auf die erforderliche Einhaltung der
-Regeln für Gefahrenstoffe (insbes. TRGS 524, 521)
-Kreislaufwirtschafts- und Abfallgesetz, inkl. dessen untergesetzlichen Regelwerk
-stoff-, verfahrens- und länderspezifisch. Regelungen
-die Bauberufsgenossenschaftlichen Vorschriften UW

Die zum Einsatz kommenden Betriebsmittel müssen den vorgenannten Bestimmungen entsprechen.

Alle Montagearbeiten müssen durch eine weisungsbefugte Fachkraft des AN kontrolliert werden, die über alle Belange auf der Baustelle informiert ist.

Eventuelle Montageunterbrechungen und Stillstandszeiten sind einzukalkulieren. Dies ist im Angebot bereits zu berücksichtigen und berechtigt den AN nicht zu Mehrforderungen.

## 6. Allgemeine Beschreibung Fördertechnik
Allgemeine Beschreibung Fördertechnik:

Dieses Gebäude wird als Holzskelettbau hergestelllt, somit sind Decken und Stützen in Holz ausgebildet. Lediglich die Schächte und Treppenhauskerne sind in Ortbeteon ausgeführt.

Das fertige Gebäude soll später über zwei Aufzugsanlagen verfügen. Einer der beiden ist auf zwei Etagen als Durchlader konzipiert. Beide Aufzüge sollen hauptsächlich als Personenaufzüge verwendet werden.

Der Rohbau ist zum Zeitpunkt der Angebotsphase bereits fertiggestellt und somit auch schon das Schachtbauwerk der beiden Aufzugsanlagen.

## 7. Zusätzliche Technische Vertragsbedingungen Aufzugsanlagen
Zusätzliche Technische Vertragsbedingungen Aufzugsanlagen (ZTV)

Soweit in der Leistungsbeschreibung auf Technische Spezifikationen, z. B. nationale Normen, mit denen Europäische Normen umgesetzt werden, europäische technische Zulassungen, gemeinsame technische Spezifikationen, internationale Normen, Bezug genommen wird, werden auch ohne den ausdrücklichen Zusatz: oder gleichwertig, immer gleichwertige Technische Spezifikationen in Bezug genommen.

Vorschriften und Angebotsgrundlage:
- Standard der RWTH Aachen für Aufzüge Nov. 2022.pdf
- Standard der RWTH Aachen zu den technischen Anschlussbedingungen für den Anschluss von Gewerken an die Zentrale Leittechnik (ZLT) Aug. 2010.pdf
- Vertragsbedingungen des AG
- VOB in der aktuellen Fassung
- VStättVO
- LBOAVO
- Betriebssicherheitsverordnung (BetrSichV)
- GEG Gebäudeenergiegesetz
- 12. Verordnung zum Geräte- und Produktsicherheitsgesetz (Aufzugsverordnung-12. ProdSV)
- Aufzugsrichtlinie 2014/33/EU
- Wasserhaushaltsgesetz mit dazugehöriger Verordnung und Vorschriften
- VDE-0185 Blitzschutz
- VDE-0100 elektrische Anlagen
- die EVU-Bestimmungen,
- VDE-0875, Funkentstörgrad mind. N, EMV-Gesetz
- die einschlägigen DIN-Normen für Materialien, Konstruktionen und Geräte
- DIN 4109 Schallschutz im Hochbau
- DIN 8989 Schallschutz in Gebäuden
- DIN 4102 Brandverhalten von Baustoffen und Bauteilen
- DIN 18040 - Barrierefreies Bauen
- 89/336 EWG-Richtlinie (EMV)
- VDI 4707 Energieeffizienz
- VDI 6017 Aufzüge Steuerungen für den Brandfall
- DIN EN 13015 Instandhaltungsanweisung für Aufzüge

Rahmentermine.
Der AN hat spätestens 4 Wochen nach Vertragsabschluss in Abstimmung mit der Bauleitung einen detaillierten Terminplan aufzustellen und dem AG einzureichen. Die detaillierte Aufstellung muss die vertraglich vereinbarten Termine enthalten.

Der Rohbau ist fertiggestellt.

Prüfung / Sichtung von Ausführungsunterlagen und Zeichnungen sind vom AN so rechtzeitig zu beantragen, dass die vereinbarten Termine gesichert bleiben. Für die Prüfung durch den AG sind 3 Wochen zu berücksichtigen. Erst nach der Prüfung der Unterlagen durch den AG bzw. dessen Beauftragten kann die Fertigung erfolgen.
Es werden 2 Prüfläufe des AG ohne Forderung von Ersatz durchgeführt. Soweit weitere Prüfläufe auf das Verschulden des AN zurückzuführen sind, wird der weitere Prüfaufwand auf Stundenbasis in Rechnung gestellt.

Werkstatt- und Montageplanung
Werkstatt- und Montageplanung beinhaltet u.a. folgende Inhalte:
- Anlagenzeichnungen zum Fahrschacht im Bestand
- Fahrkorbzeichnungen
- Tableaus-Zeichnungen
- Protal-, Zugangsansichten
- Detailzeichnungen nach Erfordernis
- Terminpläne für die Leistungen des AN
- Technische Angaben zur Auslegung der Lüftungseinrichtungen. (z. B. Wärmelast, Schachtentlüftung usw.).
- Koordination der Montagepläne, einschl. aller dazu erforderlichen Besprechungen und Abstimmungen.
- Angabe von allen für Montage und Betrieb von Aufzugsanlagen erforderlichen elektrischen Installationen (z.B. erforderliche Zuleitungen, potenzialfreie Kontakte, Absicherungen, etc.).
- Angabe der wirkenden statischen und dynamischen Kräfte.

Revisionsunterlagen.
Revisionsunterlagen sind 3 Wochen vor der Übergabe der Aufzugsanlage digital zur Prüfung vorzulegen und nach der Prüfung 1-fach digital sowie 3-fach in Papierform, in gegliederten und beschrifteten Ordnern durch Register getrennt, zu übergeben. Zeichnungen sind digital jeweils in den Formaten .dxf, .dwg und .pdf auf geeignetem Datenträger zu speichern, alle anderen Unterlagen im Format .pdf. Zeichnungen in Papierform sind zu plotten. Weißer Leitzordner mit Einschubrückenschild.
Die Revisionsunterlagen beinhalten u.a. folgende Unterlagen
- Beschreibung der Aufzugsanlage, Berechnungen, Prüfatteste und Bescheinigungen
- Anlagenzeichnung, Fahrkorbzeichnung, Portalzeichnung, Zeichnungen zu den Bedienelementen
- Steuerungs- und Regelungsbeschreibungen
- Hinweise für Aufzugswärter und Notbefreiungsmaßnahmen
- Reinigungskonzept für verwendete Oberflächen
- Liste der verwendeten Schmiermittel
- Auflistung der auszuführenden Wartungs- und Revisionsarbeiten mit Intervall
- Ausführungsbeschreibung im Wartungsbuch
- Wartungsbuch gemäß DIN EN 13015
- Prüfbuch
- Errichtererklärungen, Funktionsprotokolle
- Einweisungsprotokolle

Schnittstellen zu anderen Gewerken.
Bauseitige Leistungen, die nach Angabe des AN durchgeführt werden müssen, sind vom AN unmittelbar nach der Beauftragung anzugeben.

Folgende Leistungen sind Bestandteil des Angebotes:
- Schachtabnahme (Aufmaß) mit Aufmaß-, Lotprotokoll
- Lieferung der zerlegt angelieferten Anlagenteile
- Lieferung der erforderlichen Lasthaken
- Rücknahme und Entsorgung des Verpackungsmaterials
- Sicherung der Schachtzugänge gem. UVV während der Montage
- Estrichbleche vor allen Schachttüren und seitlich umlaufende Bleche
- Auflegen aller Zuleitungen auf den Hauptschalter bzw. entsprechende Klemmen im Steuerschrank einschl. Lieferung und Montage einer Unterverteilung
- Anschließen von Führungsschienen an den Potentialausgleich

Messungen
Durchführen der notwendigen Messungen und Erteilen eines Energiezertifikates DIN EN ISO 25745-2, zum Nachweis der Energieeffizienzklasse.

Bauüberwachung:
Es findet eine Bauüberwachung durch den mit der Bauüberwachung durch den AG beauftragten Architekten statt. Zur Koordination der Baustelle finden regelmäßig für den AN verpflichtende Baustellenbesprechungen statt. Zu diesen muss mindestens ein Vorarbeiter zugegen sein. Zu Koordinations-und Kommunikationszwecken muss ein Vorarbeiter auf der Baustelle der deutschen Sprache mächtig sein.

Material
Sofern in der Leistungsbeschreibung nichts Anderes vorgegeben ist, sind folgende Materialeigenschaften auszuführen:
Nichtrostender Stahl aus CrNi-Stahl, Werkstoff-Nr.: 1.4301 gemäß DIN EN 10088-3.

Bemusterung
Sämtliche Materialöberflächen sind nach Aufforderung vom AG zu bemustern, u.a. Wandoberflächen, Fahrkorb-, Schachttüroberfläche, Ruftableaus, Ruftastern, Fahrkorbboden. Die Muster sind dem AG in einem Bemusterungstermin vorzulegen und abzustimmen. Sollen diverse Teile anhand eines Musterkatalogs bemustert werden, ist dies mit AG abzustimmen und nur nach der Zustimmung vom AG zulässig.

Montagegerüste.
Montagegerüste sind sofern erforderlich über die gesamte Bauhöhe / Schachthöhe herzustellen, vorzuhalten, zu warten und zu beseitigen. Die Kosten sind im(n) folgenden Einheitspreis(en) einzukalkulieren.

Einbringung der Anlagenteile.
Für den Transport der Anlageteile auf der Baustelle und im Bauobjekt sowie die Einbringung bis auf die Einbau-, Verwendungsstelle stehen bauseits keine Hilfestellungen zur Verfügung. Alle erforderliche Geräte-, Hilfsmittelkosten und Maßnahmen sind in Einheitspreisen enthalten.
Die Einbringung in den Schacht erfolgt bei geschlossener Schachtdecke.
Wird es notwendig, anlässlich des Transportes von Materialien, Maschinen und dergleichen vorhandene Absperrungen, Abschrankungen und sonstige Sicherungen - auch an anderen Stellen (z.B. Treppenhäuser) - vorübergehend abzubauen, so hat der AN diese unaufgefordert sofort nach Beendigung der Arbeiten, kostenlos wieder in vorschriftsmäßiger Weise herzustellen.

## 04 VE45 Fördertechnik

### Titel 01 Aufzug A01

#### Abschnitt 01.01 Aufzug A01, 6 Haltestellen, Einseitig

**Ausführungsbeschreibung 1 Allgemeine Beschreibung**
*Allgemeine Beschreibung*
STLB-Bau 2025-10 069
Personen-/Lastenaufzug nach Aufzugsverordnung, Ausführung nach Aufzugsrichtlinie 2014/33/EU und DIN EN 81-20 oder bei Abweichung von der DIN EN 81-20 Ersatzmaßnahmen zur Erfüllung der Aufzugs-Richtlinie 2014/33/EU, mit Konformitätserklärung und allen für das erstmalige in Verkehr bringen und die unmittelbare, sofortige Verwendung durch die Benutzer erforderlichen Unterlagen (z. B. Abnahmebescheinigungen, Nachweise zu Qualitätssicherungsverfahren), einschl. erforderlicher Prüfungen für die Endabnahme nach 2014/33/EU durch eine Benannte Stelle aus der europäischen Nando-Datenbank oder durch Montagebetrieb mit Zertifikat, sämtliche Unterlagen, Bescheinigungen und Dokumentationen in deutscher Sprache jeweils 2-fach, Gestaltung der Zugänge für Personen mit Behinderungen DIN EN 81-70, Schutz gegen mutwillige Zerstörung DIN EN 81-71 Kategorie 1, Brandfallsteuerung DIN EN 81-73, Schallschutzanforderung Aufzug und Gebäude DIN 8989, 50 dB im Fahrkorb beim Fahren, 55 dB 1 m vor der Schachttür bei Türbewegung, 65 dB 1 m vom Antrieb entfernt, Maßnahmen zum Betrieb unter Erdbebenbedingungen DIN EN 81-77 Kategorie 2,
sämtliche verwendete Baugruppen (mechanisch, elektrisch, elektronisch, softwaregesteuert) sind als offene Systeme auszuführen, die keinerlei Einschränkungen bezüglich Betrieb, Instandhaltung, Prüfung und Ersatzteilbeschaffung unterliegen, ausgelegt für mind. 20000 Fahrten/Monat, ausgelegt für Verfügbarkeit je Monat 98 %, ausgelegt für Energieeffizienzklasse C, DIN EN ISO 25745-2, Anlage so dimensionieren und montieren, dass bei einer Fahrkomfortmessung ISO 8100-34 über die gesamte Förderhöhe jeweils in Aufwärts- und Abwärtsfahrt und bei Bewegungen der Fahrkorbtüren über die betriebsbedingten Beschleunigungen hinaus Vibrationen und ruckartige Bewegungen nicht größer als +/- 0,1 m/s2 (Spitze zu Spitze 0,2 m/s2) sind, Nennlast 1275 kg oder 16 Personen, Nenngeschwindigkeit 1 m/s, 6 Haltestellen, mit 6 Türen, Anordnung der Türen auf gleicher Schachtseite, Treibscheiben-/Traktionstriebwerk über dem Schacht, Korrosionsschutz für sämtliche Stahlteile, die zur Leistung des AN gehören, mit Ausnahme der funktionsbedingt blanken Flächen, Beschädigungen des Korrosionsschutzes sind nach der Montage auszubessern, als Grundbeschichtung, Qualität für alle Deckbeschichtungsarten geeignet, Korrosivitätskategorie C2 DIN EN ISO 12944-2, mit erwarteter Schutzdauer H DIN EN ISO 12944-1 von mehr als 15 Jahren, Abführung der Verlustwärme aus dem Triebwerksraum durch thermostatgesteuerten Lüfter, Belüftung durch thermostatgesteuerte Zuluftklappe, die Prüfung vor erstmaliger Inbetriebnahme nach Paragraph 15 der Betriebssicherheitsverordnung ist durch den AN zu veranlassen, wird gesondert vergütet.
*Allgemeine Beschreibung*
Schachtbeschreibung

Abmesungen gemäß der Ausführungsplanung:
- Fahrschachtbreite SB  3.695 mm
  (gemeinsamer Schacht)
- Fahrschachttiefe ST  2.900 mm
- Fahrschachtkopfhöhe SK  4.000 mm
- Fahrschachtgrubentiefe SG  1.600 mm
- Förderhöhe FH  17.000 mm

Der Fahrschacht im Gebäude ist bereits fertiggestellt.
Die Schachtabnahme (Aufmaß) mit Aufmaß- und Lotprotokoll ist innerhalb von 3 Wochen nach Auftragserteilung zu erstellen.
Die Schachtabmessungen des Fahrschachtes gemäß der Schachtabnahme bilden die Grundlage für die Anlagenzeichnung der Werk- und Montagplanung.

**01.01.0010 Fahrkorb**
*** Leitbeschreibung
*** gemäß Ausführungsbeschreibung 1
STLB-Bau 2025-10 069
Fahrkorb, für Personen-/Lastenaufzug, geeignet für feuerbeständige Schächte, Breite 1100 mm, Höhe 2200 mm, schwingungsgedämpft in den Tragrahmen einsetzen, bei einseitiger Flächenbelastung darf keine Schrägstellung des Bodens über 10 mm auftreten, Fahrkorbboden ausgelegt für eine Radlast von 40 % der Nennlast des Aufzuges, Fahrkorbboden geeignet für Fliesen-/Plattenbelag, Dicke über 20 bis 25 mm, Abschluss des Bodens mit umlaufenden Sockelleisten an den Wänden, aus nichtrostendem Stahl, Oberfläche gebürstet, Höhe mind. 100 mm, Fahrkorbdecke, mit abgehangener Decke aus nichtrostendem Stahl, Oberfläche gewalzt, Beleuchtungsstärke min. 100 lx auf dem Fahrkorbboden, Handlauf, rund, aus nichtrostendem Stahl, 3-seitig, in den Ecken unterteilt, elektro-mechanischer Lüfter für 10-fachen Luftwechsel.
Menge: 1,000 St
*Unterbeschreibung 1 Fahrkorb*
Fahrkorbtiefe 2.250 mm
Die Fahrkorbwände als vorgehängte Paneele aus strukturiertem Edelstahl ‘‘Leinen‘‘, mit 10 mm breiten Schaffenfugen aus geschliffenem Edelstahl, rückseitig entdröhnt.
Fahrkorbbeleuchtung als rahmenlose Polycarbonatlichtdecke, einschl. Leuchtmittel, Beleuchtungsabdeckung nicht brennbar, Leuchtmittel vom Innern des Fahrkorbes auswechselbar, Leuchtmittel LED, Lichtfarbe weiß 4000K.
Ergänzende Ausführung des Aufzuges DIN EN 81-70 Ansagen in deutscher Sprache, akustische Signale an den Haltestellen, Lautstärke feinstufig einstellbar, barrierefreier Notruf mit optischer Anzeige von Kommunikationsinhalten.
Die Sockelleiste flächenbündig mit Wandauskleidung.

Hersteller und Typ

Fabrikat: '.........'

Typenbezeichnung: '.........'

**01.01.0020 Schachttür**
*** Leitbeschreibung
*** gemäß Ausführungsbeschreibung 1
STLB-Bau 2025-10 069
Schachttür, DIN EN 81-58, für Personen-/Lastenaufzug, Feuerwiderstandsklasse E 120, als waagerecht bewegte Schiebetür, lichte Türbreite 0,9 m, lichte Türhöhe 2,1 m, mit 2 Türblättern, einseitig öffnend, mit Türblättern aus verzinktem Stahl, entdröhnt, Bekleidung der Türblätter außen mit mind. 0,8 mm dickem nichtrostenden Stahl, Oberfläche gewalzt.
Türrahmen als U-Profil umlaufend zur Begrenzung der Türlichte und zum Anschluss von Leibungsbekleidungen.
Jedes Türblatt an mind. 2 Kunststoffrollen mit geräuscharmen, dauergeschmierten und staubdicht gekapselten Kugellagern aufhängen, Gegenrollen kapseln, untere Türführung justierbar mit Auflagen, die ohne Aushängen der Türblätter ausgewechselt werden können, Türschwelle aus eloxiertem Aluminium, ausgelegt für eine Radlast von 40 % der Nennlast des Aufzuges.
Spalten schließen, über die beim Einbringen des Estrichs dieser in den Schacht gelangen könnte. Schwellenprofil mit Schwellenträger stufenlos ausbilden, damit im Bodenaufbau keine Stufungen entstehen, die zur Rissbildung führen.
Kämpfer und Seitenteile neben den Türen in Schachtbreite zum Schließen der Vorderwand des Schachtes, Kämpfer und Seitenteile aus nichtrostendem Stahl, Oberfläche gewalzt, Befestigung der Seitenteile der Türen an den Wänden schachtseitig auf umlaufenden Profilen mit Dübeln, einschl. Herstellen des Anschlusses zwischen Portal und Schachtwand, für nachträgliche Beschichtung geeignet.
Einbau der Schachttüren einschl. der Türportale, innerhalb des Schachtes, Befestigung der Schachttüren an vorh. Ankerschienen. Sollten konstruktionsbedingt zusätzliche Befestigungen erforderlich werden, sind diese Leistungsbestandteile des AN, unzulässige Nischen auf den Zugangsseiten der Fahrkörbe sichern durch Bekleidung aus Stahl oder durch Fahrkorbtürverriegelung, einschl. der erforderlichen Unterkonstruktionen und Aussteifungen.
Menge: 6,000 St
*Unterbeschreibung 1 Schachttür*
Doppelwandige Türblätter aus strukturiertem Edelstahl "Leinen" mit einer Mindestblechstärke 1mm, Zargen mit Mindestblechstärke 1,5mm, Zwangszulauf durch Schließgewichte, Hochleistungslaufrollen aus Polyamid mit gekapseltem Kugellager, Gegendruckrolle mit Exzentereinstellung und gekapseltem Kugellager, Kämpfer als geschlossene Kastenkonstruktion mit seitlichen Wangen.
Oberfläche Türblätter, Kämpfer und Seitenteile: Edelstahl "Leinen".

Hersteller und Typ

Fabrikat: '.........'

Typenbezeichnung: '.........'

**01.01.0030 Türleibung**
*** Leitbeschreibung
*** gemäß Ausführungsbeschreibung 1
STLB-Bau 2025-10 069
Türleibung, für Personen-/Lastenaufzug, lichte Schachttürbreite 0,9 m, lichte Schachttürhöhe 2,1 m, mit Einfassungen als Umfassungszargen, für eine Wanddicke einschl. Bekleidung über 25 bis 30 cm, Einfassungen aus nichtrostendem Stahl, unmittelbar nach dem Setzen der Schachttüren die seitlichen und oberen Ist-Abstände zwischen den Türrahmen und Vorderkanten der Schachtwand aufmessen und in einer Aufmaßliste der Bauleitung vorlegen, das Tiefenmaß der Einfassungen anhand der Aufmaßliste und dazugehörigen Zeichnung einvernehmlich mit der Bauleitung festlegen.
Menge: 6,000 St
*Unterbeschreibung 1 Türleibung*
Der Spalt zwischen den Zargen und Wänden ist zu verfugen.
Materialstärke: min. 1,5 mm
Oberfläche: Leinen

**01.01.0040 Fahrkorbtür**
*** Leitbeschreibung
*** gemäß Ausführungsbeschreibung 1
STLB-Bau 2025-10 069
Fahrkorbtür mit frequenzgeregeltem Antrieb, Fahrkorbtüren bezüglich Teilung, Öffnungsrichtung, Maße, Führungen und Werkstoffe wie Schachttüren, Oberfläche gewalzt, Fahrkorbtürschwelle aus eloxiertem Aluminium, ausgelegt für eine Radlast von 40 % der Nennlast des Aufzuges, Türtriebwerk und Fahrkorbtür gegen den Fahrkorb schwingungsgedämpft, Offen-Haltezeit einstellbar von 0 bis 20 s, mit Lichtvorhang mit Infrarot-Lichtstrahlen, mit einem Taster TÜR-ZU auf der Fahrkorbtafel wird die Offen-Haltezeit abgebrochen.
Menge: 1,000 St
*Unterbeschreibung 1 Fahrkorbtür*
Wartungsfreier Zahnriemenantrieb mit nicht selbsthemmendem Gleichstrom-Getriebemotor und hochauflösendem Inkrementalgeber, geschützte Anordnung innerhalb des Kabinentürkämpfers
Türsteuergerät angesteuert in CANopen BUS-Technologie Wartungsarmer Spreizschwertmitnehmer mit nadelgelagertem Schwenkmechanismus
Kämpfer als geschlossene Kastenkonstruktion mit seitlichen Wangen
Oberfläche Türblätter, Kämpfer und Seitenteile aus strukturiertem Edelstahl "Leinen".

Hersteller und Typ

Fabrikat: '.........'

Typenbezeichnung: '.........'

Türantrieb

Fabrikat: '.........'

Typenbezeichnung: '.........'

**01.01.0050 Tableau Fahrkorb 1 Schlüsselschalter**
*** Leitbeschreibung
*** gemäß Ausführungsbeschreibung 1
STLB-Bau 2025-10 069
Tableau für Befehlsgeber im Fahrkorb, Maße, Beschriftung und Anordnung DIN EN 81-70, für folgende Funktionen:
- Fahrbefehl,
- Tür-Auf,
- Notruf,
- Tür-Zu,
Ausführung als Kurzhubtaster, quadratisch,
mit einem Schlüsselschalter, mit Euro-Profilhalbzylinder und Schlüsseln, späterer Austausch durch vom AG beigestellte Zylinder einkalkulieren.
Menge: 1,000 St
*Unterbeschreibung 1 Tableau Fahrkorb*
Material Edelstahl, Oberfläche gebürstet.
Das Fahrkorbtableau ist flächenbündig in der Fahrkorbseitenwand als vom Fußboden bis zur Decke durchgehendes Paneel auszuführen, mit unsichtbarer Befestigung. Befehlsgeber mit Edelstahl-Abdeckung und geprägter Beschriftung inkl. Braille-Schrift, mit umlaufenden Quittierungen.
Der Schlüsselschalter mit umlaufenden Quittierungsring.

**01.01.0060 Pulttableau Fahrkorb**
*** Leitbeschreibung
*** gemäß Ausführungsbeschreibung 1
STLB-Bau 2025-10 069
Tableau für Befehlsgeber im Fahrkorb, Maße, Beschriftung und Anordnung DIN EN 81-70, für folgende Funktionen:
- Fahrbefehl,
- Tür-Auf,
- Notruf,
- Tür-Zu,
Ausführung als Kurzhubtaster, quadratisch.
Menge: 1,000 St
*Unterbeschreibung 1 Pulttableau Fahrkorb*
Als horizontales Fahrkorbtableau nach DIN EN 81-70 Anhang B, quadratische Taster XL nach Anhang B, zusätzliche
Beschriftung in Braille. Befehlsgeber mit Edelstahl-Abdeckung
und geprägter Beschriftung, mit umlaufenden Quittierungen
Material Tableau Edelstahl, Oberfläche gebürstet.

**01.01.0070 Anzeige Fahrkorb Stockwerks-/Fahrtrichtungsanzeige**
*** Leitbeschreibung
*** gemäß Ausführungsbeschreibung 1
STLB-Bau 2025-10 069
Anzeige im Fahrkorb, für Stockwerks- und Fahrtrichtungsanzeige, als graphisches Display, Diagonale mind. 17,78 cm (7 Zoll), Größe Schriftzeichen mind. 50 mm, angeordnet im Fahrkorbtableau.
Menge: 1,000 St
*Unterbeschreibung 1 Anzeige im Fahrkorb*
Als LCD- / TFT-Anzeige, Sonderfunktionen wie Sonderfahrt, Brandfall, Überlast etc., werden im Anzeigefeld als laufender Text dargestellt

**01.01.0080 Befehlsgeber Haltestelle**
*** Leitbeschreibung
*** gemäß Ausführungsbeschreibung 1
STLB-Bau 2025-10 069
Befehlsgeber an der Haltestelle, Maße, Beschriftung und Anordnung DIN EN 81-70, mit einem Ruftaster,
Ausführung als Kurzhubtaster, quadratisch, als Unterputzgerät in Beton, einschl. Betoneingießgehäuse, das Eingießen in Beton wird gesondert vergütet.
Menge: 6,000 St
*Unterbeschreibung 1 Befehlsgeber Haltestelle*
Befehlsgeber mit Edelstahl-Abdeckung und geprägter Beschriftung, mit umlaufenden Quittierungen, DIN EN 81-71 Kategorie 1.
Das Gerät als Unterputzgerät in vorhandene Betonaussparung, inkl. Einbaugehäuse, mit einer Deckplatte, Material Edelstahl, Oberfläche gebürstet.

**01.01.0090 Pitkogramm DIN EN 81-73**
*** Leitbeschreibung
*** gemäß Ausführungsbeschreibung 1
STLB-Bau 2025-10 069
Hinweispiktogramm DIN EN 81-73, mit Aufschrift - Im Brandfall nicht benutzen -.
Menge: 8,000 St
*Unterbeschreibung 1 Piktogramm*
Das Piktogramm und die Beschriftung sind auf der Deckplatte Befehlsgeber Haltestelle bzw. auf dem Fahrkorbtableau eingraviert auszuführen

**01.01.0100 Anzeige Haltestelle**
*** Leitbeschreibung
*** gemäß Ausführungsbeschreibung 1
STLB-Bau 2025-10 069
Anzeige an der Haltestelle, für Stockwerks- und Fahrtrichtungsanzeige, als graphisches Display, Diagonale mind. 10,16 cm (4 Zoll), Größe Schriftzeichen für Stockwerksanzeige mind. 50 mm, mit zusätzlicher Anzeige für außer Betrieb, Vorrangfahrt und Wartung, mit frei programmierbarem Anzeigefeld, angeordnet über der Fahrschachttür.
Menge: 6,000 St
*Unterbeschreibung 1 Anzeige Haltestelle*
Als LCD- / TFT-Anzeige, Sonderfunktionen wie Sonderfahrt, Brandfall, Überlast etc., werden im Anzeigefeld als laufender Text dargestellt.
Das Gerät als Unterputzgerät in vorhandene Betonaussparung, inkl. Einbaugehäuse, mit einer Deckplatte, Material Edelstahl, Oberfläche gebürstet.

**01.01.0110 Treibscheiben-/Traktionstriebwerk**
*** Leitbeschreibung
*** gemäß Ausführungsbeschreibung 1
STLB-Bau 2025-10 069
Treibscheiben-/Traktionstriebwerk, ausgelegt für eine thermische Belastung von 240 Fahrten je Stunde, Haltetoleranz +/- 3 mm, Nachregulierung bei offener Tür und Abweichung größer gleich 6 mm, Geschwindigkeit, Beschleunigung und Verzögerung unabhängig voneinander einstellbar, Dreiphasen-Synchron-Motor, frequenzgeregelt, getriebelos, 4-Quadranten-Betrieb, Regelung wegabhängig, sofern eine Sichtprüfung auf Ablegereife des Tragmittels nicht möglich ist, müssen die erforderlichen technischen Prüfeinrichtungen am Aufzug vorh. sein, selbsttätig wirkende Einrichtung zum Ausgleich der Seilspannung, die Fahreigenschaften müssen bei Temperaturen am Aufstellungsort des Triebwerks zwischen 0 und 40 Grad C sichergestellt sein, Aufstellen des Triebwerkes über dem Schacht, einschl. Rollen auf separatem, körperschallentkoppeltem Stahlträger/-Stahlrahmen.
Menge: 1,000 St
*Unterbeschreibung 1 Treibscheiben-/Traktionstriebwerk*
Ausgelegt für Einschaltdauer (ED) 60 %
Folgende Größen und Berechnungen müssen der Dimensionierung der Antriebskomponenten zu Grunde liegen und sind spätestens mit der Angebotsabgabe vorzulegen:
- Nenn-Drehmoment und Betriebs-Drehmoment (mit min. 5% Reservedrehmoment) unter Angabe der zu erwartenden Motortemperatur
- Nennstrom und Betriebsstrom Umrichter und Antriebsmotor (mit min. 5% Reserve)
- Treibscheibendurchmesser (min. nach EN81)
- Achslast (mit min. 10% Reserve)
- Beschleunigung (min. 50 bis 70% der Nenngeschwindigkeit)

Hersteller und Typ

Triebswerksmotor

Fabrikat: '.........'

Typenbezeichnung: '.........'

Treibscheibendurchmesser '.........' mm

abzuführende Wärmemenge: '.........' kJ/h

Bemessungsleistung: '.........' kVA

Anlaufstrom: '.........' A

Nennstrom: '.........' A

Grenztemperatur min.: '.........' °C

Grenztemperatur max.: '.........' °C

**01.01.0120 Frequenzumrichter 400VAC**
*** Leitbeschreibung
*** gemäß Ausführungsbeschreibung 1
STLB-Bau 2025-10 069
Frequenzumrichter zur Drehzahlverstellung von Dreiphasenwechselstrom-Synchronmotoren, leerlauf-, kurzschluss- und rückspeisungsfest, Motorfangschaltung, min./max. Drehzahlbegrenzung einstellbar, Über- und Unterspannungsbegrenzung, Stromrampenfunktion sowie Temperatur- und Überstromschutz, Bemessungsbetriebsspannung 400 V AC, Bemessungsfrequenz 50 Hz, Frequenztaktung 12 kHz, mit Netzschutzdrossel und Schutz gegen nicht periodische Überspannungen DIN EN IEC 62477-1 (VDE 0558-477-1).
Menge: 1,000 St
*Unterbeschreibung 1 Frequenzumrichter*
Bemessungsleistung, passend zum Antrieb, Ausgangsfrequenz
regelbar.
- Umrichter ohne Haupt- und Kurzschlussschütze
- Einschaltdauer 60%
- Kommunikation mit der Steuerung in DCP4-Protokoll im "Positionmode" Direkteinfahrt (ohne Schleichfahrt)
- Zeit-Wege-optimiertem Fahrverhalten
- Temperaturabhängig-dynamische Taktung
- montiert außerhalb des Steuerungsschranks
- EMV nach DIN EN 12015 und 12016

Hersteller und Typ

Fabrikat: '.........'

Typenbezeichnung: '.........'

.

**01.01.0130 Kommandosteuerung, Schaltschrank**
*** Leitbeschreibung
*** gemäß Ausführungsbeschreibung 1
STLB-Bau 2025-10 069
Kommandosteuerung, für Personen-/Lastenaufzug, Ausführung ohne Schütze und Relais, Ausführung der sicherheitsrelevanten Anwendungen als elektronische, programmierbare Systeme (PESSRAL), sämtliche Steuerungsparameter durch den Betreiber konfigurierbar, einschl. erforderlicher Dokumentationen und Passwörter sowie systembedingter Ein-/Ausgabegeräte, komplette Steuerung, einschl. der Feldgeräte, Störstrahlungsfestigkeit DIN EN 12016 und Störstrahlungsaussendung DIN EN 12015, Gesamtverzerrungsfaktor (THD) der Oberschwingungsstrom-Verzerrung max. 20 %, einschl. Schaltschrank, Steuerschrank im Triebwerksraum, Schalter und Taster der Rückholsteuerung bedienbar ohne Öffnen einer Schaltschrank- oder Schachttür, Fehlerstrom-Schutzeinrichtung (RCD) aufgeteilt für Anlagen- und Personenschutz, mit allpoligem Überspannungsschutz, als Gruppensammelsteuerung, für 2 Aufzüge, mit potentialfreien Kontakten als Wechsler zur Übertragung folgender Meldungen an eine übergeordnete Leittechnik: - Sammelstörung, - betriebsbereit, - in Wartung, stufenweises Abschalten von Komponenten nach frei wählbaren Zeiten und/oder über potentialfreiem Kontakt, zur Erzielung eines energieeffizienten Betriebes, in Stufe 1 mind. Abschalten von Fahrkorbbeleuchtung und Türtriebwerk, Wiederaufnahme des Normalbetriebes durch Rückstellung des auslösenden Elementes und/oder durch einen Fahrbefehl innerhalb von max. 3 s, bei Abschaltung Anfahrt zu und Halt in einer frei zu wählenden Zugangsebene mit geöffneten Türen sowie Abschaltung aller elektrischen Verbraucher, ausgelöst durch Zeitschaltuhr, Fernschaltung mit potentialfreiem Kontakt, selbsttätige Aufnahme des Normalbetriebes bei Rücksetzen des Auslöseelementes, Befreiungsfahrtsteuerung, selbsttätige Auslösung, bei Netzausfall Versorgung durch Batterie, einschl. Batterie, Anfahren einer nächstgelegenen lastgünstigsten Haltestelle, selbsttätige Abschaltung nach dem Öffnen der Türen, Vorrangsteuerung ausgelöst am Fahrkorbtableau, Steuerung für Parkhaltestelle, nach Netzausfall oder Betriebsunterbrechungen muss der Fahrbetrieb ohne Initialisierungsfahrt wieder aufgenommen werden.
Menge: 1,000 St
*Unterbeschreibung 1 Kommandosteuerung, Schaltschrank*
DFÜ-fähige-Mikroprozessorsteuerung mit Kommunikation über Bussystem, CANopen für Umrichter, Schachtkopierung, Kabinentürsteuerung und Anzeigen, Schachtkopierung über Absolutwertgebersystem in CANopen BUS-Technologie, Aktive Überwachung der analogen Telefon-Notrufleitung mit Hilfe eines Unterspannungsrelais an den Eingangsklemmen des Notrufgerätes zur Einleitung einer Evakuierungsfahrt bei Ausfall der Telefonleitung.

Hersteller und Typ

Fabrikat:
- KLST Mikroprozessorsteuerung

Typenbezeichnung:
- HSE

**01.01.0140 Anbindung an die zentrale Leittechnik**
*** gemäß Ausführungsbeschreibung 1
Schnittstelle in vorhandenen Aufzugssteuerung für den Informationsaustausch mit anderen Anlagen der zentralen Leittechnik.
Die Aufzüge sind mit folgenden ZLT Befehls- und Meldepunkten in potenzialfreier Ausführung auszurüsten:
- Fernabschaltung inkl. Rückmeldung
- Fern-/Ortschalter inkl. Rückmeldung
- Aufzugsfahrtenzählung
- Aufzug außer Betrieb: Hauptschalter betätigt
- Aufzug außer Betrieb: Abgeschaltet
- Aufzug außer Betrieb: Sammelstörung
- Aufzug außer Betrieb: Brandfall
- Aufzug außer Betrieb: Evakuierungsebene erreicht
- Aufzug außer Betrieb: Ausfall Notrufleitung
- Aufzug außer Betrieb: Phasenwächter
- Aufzug außer Betrieb: Temperaturüberschreitung
- Technikalarm optional
Die Melde- und Befehlspunkte sind auf eine Übergabeklemmleiste mit mind. 40 Stück Trennklemmen, untergebracht in einem separaten Steuerschrank im Aufzugsmaschinenraum, zu führen.
Der "RWTH-Standard für ZLT" ist zu beachten.
Menge: 1,000 St

**01.01.0150 Brandfallsteuerung**
*** Leitbeschreibung
*** gemäß Ausführungsbeschreibung 1
STLB-Bau 2025-10 069
Erweiterung der vorh. Steuerung für Verhalten des Aufzuges im Brandfall DIN EN 81-73, ausgelöst durch:
- vorh. Brandmeldeanlage über potentialfreien Kontakt,
- vorh. RWA-Anlage im Schacht
mit einer Hauptbrandfallhaltestelle.
Menge: 1,000 St
*Unterbeschreibung 1 Brandfallsteuerung*
Haupt-Bestimmungshaltestelle EG

**01.01.0160 Notrufeinrichtung, Kommunikationsanschluss**
*** gemäß Ausführungsbeschreibung 1
Ausführung des Kommunikationsanschlusses der Fern-Notrufeinrichtung zur Kommunikation über einen Kommunikationsanschluss in Analogtechnik (a/b-Anschluss), Übertragungsrate frei einstellbar mind. in den Baudraten 9600, 14400 und 19200, Ausführung gemäß DIN EN 81-28.
Das Notrufsystem muss aus dem Fahrkorb, vom Fahrkorbdach aus sowie aus der Schachtgrube (Einbau unter dem Fahrkorb) bedient werden können.
Das System verfügt unter anderem über folgende Funktionen:
- Erkennung eines missbräuchlichen Notrufs (Missbrauchverhinderung)
- automatische Störmeldung der Aufzugsanlage
- Ferndiagnose
- selbständige Versuche zur Wiederinbetriebnahme
- Routineruf zur Servicezentrale

Hersteller und Typ:

Hersteller:
- Behnke

Typenbezeichnung:
- 99-1050 Aufzugnotruftelefon
- 99-1065 Mikrofon-Lautsprecher-Modul
- 99-1061 AT2 Sprechstelle Grube
Menge: 1,000 St

**01.01.0170 Tragmittel, Gegengewicht, Fangvorrichtung, Schachtbeleuchtung, Hängekabel**
*** gemäß Ausführungsbeschreibung 1
Tragmittel
Tragseile als Vollstahlseile sind nach DIN EN 81-20 / 50 sowie nach EN 12385-5 auszulegen und auszuführen.
Seilrollen in wartungsfreier Ausführung mit Wälzlagern.
Sicherheitsfaktor Tragmittel Sf min. 20 % über dem Mindestwert Flächenpressung zwischen Seil und Treibscheibe (mit min. 5% Reserve)
Seildurchmesser min. 8mm, Vollstahlseile 8-litzig
Tragseile mit Verdrehsicherung und Seilspannungsprotokoll
Stahlteile der Konstruktion mind. mit Korrosionsschutzgrundierung streichen
Nutzungsdauer Tragmittel 10 Jahre.

Hersteller und Typ

Fabrikat: '.........'

Typenbezeichnung: '.........'

Anzahl der Tragmittel '.........'

Gegengewicht
Führungsrahmen aus Profilstahl mit Einlagegewichten aus geeignetem Gewichtsmaterial, mit geräuscharm laufender Rollenführung Durchmesser mind. 75 mm oder mit Gleitführung. Vorschriftsmäßige Verkleidung der Gewichte in der Schachtgrube.

Fangvorrichtung
Fangrahmen mit bauartgeprüften Gleitfangvorrichtungen, welche den freien Fall bzw. unkontrollierte Auf-, Abwärtsbewegungen des Fahrkorbs verhindern. Die Fangvorrichtungen und die Führungen sind so anzuordnen, dass diese im Reparaturfall ohne Ausbau des Fangrahmens und Zerlegung des Fahrkorbs ein- und ausgebaut werden können.

Schachtbeleuchtung
Die Schachtbeleuchtung ist als blendfreies LED-Lichtband mit 200 Lux im Schachtkopf und -grube, über komplette Schachthöhe vorzusehen.
Die Schachtbeleuchtung muss von 3 Stellen aus- und einschaltbar sein:
- vom Triebwerksraum / Steuerungspaneel
- im Schacht, von der untersten Haltestelle aus erreichbar
- vom Fahrkorbdach
Die Verlegung der Kabel erfolgt in Kunststoffrohren bzw. Kabelkanälen.

Hängekabel
Die Hängekabel sind mit mindestens 6 Leeradern in erforderlichen Längen vom Steuerschrank bis zu Fahrkorbdecke durchgehen auszuführen und an beiden Enden markiert aufzulegen.
Menge: 1,000 St

**01.01.0180 Schachtausrüstung, Befestigung, Führungsschiene, Aufsetzpuffer, Insektenschutzgitter**
*** Leitbeschreibung
*** gemäß Ausführungsbeschreibung 1
STLB-Bau 2025-10 069
Schachtausrüstung, für Personen-/Lastenaufzug: Schienenbügel aus Profilstahl zum Befestigen der Führungsschienen, Ölauffangbehälter unter den Führungsschienen, Insektenschutzgitter auf der Schachtinnenseite für die Rauchabzugsöffnung, Führungsschienenstöße so ausführen, dass im Fahrkorb das Überfahren nicht bemerkt werden kann, Schienenbefestigungskonstruktion so ausbilden, dass Knickspannungen abgebaut werden, die in den Schienen durch Kriechen und Schwinden des Betons entstehen, Schienen ein Jahr nach Inbetriebnahme nachrichten, Aufsetzpuffer mit Stützen auf den Boden der Schachtgrube montieren.
Menge: 1,000 St
*Unterbeschreibung 1 Schachtausrüstung*
Das Nachrichten der Schienen ist im Wartungsbuch oder im gesonderten Protokoll zu dokumentieren.

**01.01.0190 Verschluss Rauchabzugsöff. Handausl.**
*** Leitbeschreibung
*** gemäß Ausführungsbeschreibung 1
STLB-Bau 2025-10 069
Verschluss für die Rauchabzugsöffnung des Schachtes, mit Handauslöser, selbsttätiges Auslösen des Öffnungsvorganges durch Rauchansaugsystem, Temperatursensor, CO2-Detektor, mit bauaufsichtlicher Zulassung,
Breite Rohbauöffnung '700'
  mm,
Höhe Rohbauöffnung '700'
  mm, Verschlusslamellen isoliert, mit potentialfreiem Eingang zur Auslösung durch eine übergeordnete Gefahrenmeldeanlage, mit potentialfreiem Ausgang als Wechsler zur Meldung an eine übergeordnete Gefahrenmeldeanlage.
Menge: 1,000 St
*Unterbeschreibung 1 Verschluss Rauchabzugsöff. Handausl.*
Das angebotene System soll zur Überwachung des Aufzugsschachtes dienen und ist nicht Teil einer Brandmeldeanlage nach DIN 14675.
Das System beinhaltet:
- ein Rauchansaugsystem, inkl. Auswerte-Einheit, Rohre, Montage im Triebwerksraum und Aufzugsschacht
- eine zeitgesteuerte Intervall-Lüftung
- zwei Wetterschutzelemente (Wandschutzgitter) passend zu den Rohbauöffnungen, Lieferung und Übergabe an das Gewerk Rohbau
- Meldung an die Aufzugssteuerung "Verschlussklappe offen" als potentialfreies Signal
- die Steuerung kann auf einstellbare Temperaturüberschreitungen reagieren
- bei Prüf- und Wartungsarbeiten, einer Aufzugsstörung oder einem Stromausfall öffnet sich das Verschlusselement selbstständig, dauerhaft
Sämtliche Unterlagen, Betriebsanleitungen, Schaltpläne, Wartungs- und Prüfhinweise sind in die technische Dokumentation der Aufzugsanlage einzupflegen.

**01.01.0200 Zubehör, Schilder**
*** gemäß Ausführungsbeschreibung 1
Schild je Haltestelle "Aufzug außer Betrieb"
Notentriegelungsschlüssel min. 3 Stück
komplette Beschilderung gem. Vorschrift
Menge: 1,000 St

#### Abschnitt 01.02 Personenaufzug im Baubetrieb

*Hinweis: Personenaufzug im Baubetrieb*
Nutzung als Bauaufzug
Es ist geplant den Personenaufzug entsprechend dem Bauzeitenplan als Bauaufzug zu nutzen. Die Leistung des AN umfasst sämtliche Aufgaben des Betreibers gemäß der BetrSichV in aktueller Fassung sowie die Wartungs- und Instandhaltungstätigkeit nach der DIN EN 13015

**01.02.0010 Maßnahmen zum Schutz der Anlage**
Maßnahmen zum Schutz der Anlage

Schutzverkleidung in der Kabine
Ausbau der Aufzugskabine zur Nutzung als Bauaufzug, eventuell mit Teilrückbau an den Wänden und der Decke.
Einbau einer Schutzverkleidung an den Kabinenwänden, dem Kabineneingang und der Decke aus Holz, OSB/1-Platten, für einen robusten Baubetrieb mit Ausschnitten für alle Bedien- und Anzeigeelemente. Ferner ist ein Holzboden sowie eine provisorische Kabinenbeleuchtung zu installieren.
Demontage der Schutzverkleidung nach dem Baubetrieb mit Entsorgung und Rücknahme.

Schutzverkleidung an den Schachttüren
Einbau einer umlaufenden Schutzverkleidung aus Holz als Kantenschutzprofil an den Türrahmen.
Demontage der Schutzverkleidung nach dem Baubetrieb mit Entsorgung und Rücknahme.

Schutz der Türschwellen
Die Schwellen sind mittels UV-beständigem Klebeband gegen Beschädigung zu schützen. Der Schutz muss regelmäßig im Zuge der Wartung geprüft und bei Bedarf erneuert werden.
Menge: 1,000 St

**01.02.0020 Etagen-Interimstableau**
Einbau provisorischer Bedientableaus, je Tableau mit einem Schlüsselschalter der die Nutzung der Aufzugsanlage für zugelassene Ausbaugewerke ermöglicht.
Der Aufzug wird für eine Fahrt freigeschaltet.

Bedienelemente für die Dauer des Baubetriebs. Die endgültigen Tableaus werden nach dem Baubetrieb montiert.

Lieferung und Montage, Entsorgung und Rücknahme ausgetauschter Baugruppen.
Menge: 6,000 St

**01.02.0030 Kabinen-Interimstableau**
Einbau eines provisorischen Bedientableau mit allen erforderlichen Bedienelementen für die Dauer des Baubetrieb.
Das endgültige Tableau wird nach dem Baubetrieb montiert.

Lieferung und Montage, Entsorgung und Rücknahme ausgetauschter Baugruppen.
Menge: 1,000 St

**01.02.0040 Provisorische Türblätter**
Lieferung und Montage provisorischer Kabinen- und Schachttürblätter für den Baubetrieb.
Nach Beendigung des Baubetriebs Demontage, Rücknahme und Entsorgung. Die Original Türblätter werden nach dem Baubetrieb montiert.

Komplett liefern und montieren
Menge: 1,000 St

**01.02.0050 Sachverständigenabnahme Einzelprüfung nach Aufzugsrichtlinie 2014/33/EU**
Die komplette Abwicklung der Prüfung und Abnahme der Aufzuganlage(n) durch die Behörden und die ZÜS einschließlich aller Gebühren ist Leistung AN.
Zu den Prüfungen ist entsprechendes Fachpersonal zu stellen. Wiederholungsprüfungen bedingt durch Mängel gehen zu Lasten des AN.
Menge: 1,000 St

**01.02.0060 Dokumentation**
Die Erstellung der sicherheitstechnischen Bewertung und der Gefahrenanalyse nach Betriebssicherheitsverordnung sowie die Dokumente zur Anmeldung der Anlage bei der zuständigen Behörde ist ebenfalls vom AN zu liefern.

Dem AN wird empfohlen für die Prüfung und Abnahme der Anlage, die für die Wiederholungsprüfungen betraute ZÜS zu beauftragen.
Menge: 1,000 St

**01.02.0070 Vollwartung, Stördienst und Betrieb während Bauaufzug Nutzung**
Vollwartung, Stördienst und Betrieb der Aufzugsanlage während der Nutzung als Bauaufzug. Es ist ein monatlicher Preis für diese Leistung anzugeben.
Bei jeder Wartung sind alle Anlagenkomponenten gründlich zu reinigen, insbesondere müssen die Führungsschienen der Kabinen- und Schachttüren von Schmutz befreit werden. Für den Umfang der Wartungsleistungen gilt die DIN EN 13015. Die Arbeiten müssen durch entsprechend geschultes Fachpersonal durchgeführt werden. Der AN hat eine, auf die Anlage angepasste, Arbeitskarte mit allen erforderlichen Wartungs- und Inspektionsarbeiten zu erstellen. In dieser Arbeitskarte müssen bei jeder Wartung alle durchgeführten Arbeiten lückenlos dokumentiert werden.

Zuschläge für Wartungs- und Inspektionsleistungen außerhalb der normalen werktäglichen Arbeitszeit sind im Angebot enthalten.
Zum Leistungsumfang gehören sämtliche Instandsetzungsarbeiten, Ersatzteil- und Materialkosten die zur Störungsbeseitigung und zur Herstellung der vollen Funktionsfähigkeit der Anlage erforderlich sind. Bei einer Störungsmeldung des AG oder dessen Vertreter ist der AN verpflichtet die Störungsbeseitigung und Instandsetzung vor Ort innerhalb von 2 Stunden zu beginnen. Die An- und Abfahrtkosten sind vom AG nicht zu vergüten. Für Instandsetzungsarbeiten die vom AG zu vertreten sind und nicht in Verbindung mit einer vom AN auszuführenden Wartung oder Inspektion stehen, also einen separaten Störungseinsatz
darstellen, gelten die in den Vertragsdaten definierten Stundensätze. Ebenso werden in diesem Falle die Material- und Fahrtkosten vergütet. Sollten Instandhaltungsarbeiten erforderlich sein, sind diese sofort und einzeln dem AG zu benennen und sofort auszuführen, sofern diese in die Gewährleistung des AN fallen. Des Weiteren ist der AN für die gesetzlich vorgeschrieben Prüfungen des Aufzugs verantwortlich, sollten diese in der Zeit der Nutzung des Aufzugs als Bauaufzug notwendig sein.
Die Leistung des AN umfasst sämtliche Aufgaben des Betreibers gemäß der BetrSichV in aktuellster Fassung.
Menge: 18,000 Mt

**01.02.0080 Vollwartung, Stördienst und Betrieb während Bauaufzug Nutzung für 1 weiteren Monat**
Für einen weitere monatliche Bauaufzugswartung bzw. Instandhaltung des Bauaufzuge
Menge: 1,000 Mt

**01.02.0090 Notrufeinrichtung - GSM- Notrufsystem**
Für die Zeit des Baubetriebs ist auf monatlicher Mietbasis eine Fernnotruftechnik zu installieren, die in Funktion und Technik den Ansprüchen der DIN- EN 81-28 entspricht.
Der Notruf wird auf eine ständig besetzte Stelle des AN auf geschaltet. Notrufentgegennahme und Weiterleitung an das zuständige Personal ist über die Pauschale abzugelten.

Komplett liefern, montieren und betriebsfertig anschließen.
Menge: 18,000 Mt

**01.02.0100 Notrufeinrichtung - GSM- Notrufsystem für 1 weiteren Monat**
Für einen weiteren Monat Miete für die zuvor beschriebe Fernnotruftechnik.
Menge: 1,000 Mt

**01.02.0110 Grundreinigung nach Baubetrieb**
Grundreinigung des Aufzuges mit allen seinen Komponenten und der des Schachtes nach Beendigung des Baubetriebes.
Menge: 1,000 St

**01.02.0120 Schachttürschwelle nach Baubetrieb**
Sollte durch den Baubetrieb eine Schachttürschwelle beschädigt sein, muss diese nach dem Baubetrieb ausgetauscht werden.
Lieferung und Montage, Entsorgung und Rücknahme ausgetauschter Baugruppen.
Die Anzahl auszutauschender Schwellen wird nach dem Baubetrieb durch eine Begehung festgelegt.
Menge: 1,000 St

**01.02.0130 Kabinentürschwelle nach Baubetrieb**
Sollte durch den Baubetrieb eine Kabinentürschwelle beschädigt sein, muss diese nach dem Baubetrieb ausgetauscht werden.
Lieferung und Montage, Entsorgung und Rücknahme ausgetauschter Baugruppen.
Die Notwendigkeit wird nach dem Baubetrieb durch eine Begehung festgelegt.
Menge: 1,000 St

**01.02.0140 Kabineneingang nach Baubetrieb**
Sollte durch den Baubetrieb die Türeinzugsbleche der Kabine beschädigt sein, müssen diese nach dem Baubetrieb ausgetauscht werden.
Lieferung und Montage, Entsorgung und Rücknahme ausgetauschter Baugruppen.
Wird nach dem Baubetrieb durch eine Begehung festgelegt.
Menge: 1,000 St

#### Abschnitt 01.03 Stundenlohnarbeiten

**Ausführungsbeschreibung 3 Stundenlohnarbeiten**
*Stundenlohnarbeiten*
Vergütet werden Stundenlohnarbeiten, die auf Weisung des Auftraggebers ausgeführt und anerkannt wurden.
Vergütet wird nur der tatsächlich am Ausführungsort geleistete Zeitaufwand, d.h. An- und Abfahrtszeiten sowie Fahrtkosten werden nicht berücksichtigt.
Die Zeitzuschläge (Mehr-,Spät-,Nacht-,Sonntags-und Feiertagsarbeit) werden nur vergütet, wenn diese vom Auftraggeber ausdrücklich gefordert wurden.
Die Kosten für den Einsatz von Kleingeräten bis 800 Euro netto Anschaffungswert entsprechend § 6 Abs. 2 EStG ( Einkommensteuerrichtlinien) einschl. Zubehör, Betriebsstoffen sowie die Kosten für die Instandhaltung (z.B. Schärfen von Werkzeugen etc.) im normalen Rahmen, werden nicht vergütet. Diese sind mit dem Unternehmerzuschlag abgegolten.
Für die Ausführung von untergeordneten Leistungen, wie z.B. Stemm-, Reinigungsarbeiten etc., wird nur der Lohn eines Helfers vergütet, auch wenn vom Auftragnehmer höher qualifiziertes Personal eingesetzt wird.

**01.03.0010 Obermonteur/-in sämtliche Kosten/Zuschläge**
*** gemäß Ausführungsbeschreibung 3
STLB-Bau 2025-10 091
Stundenlohnarbeiten durch Obermonteur/-in
der Verrechnungssatz für die jeweilige Arbeitskraft umfasst sämtliche Aufwendungen wie Lohn- und Gehaltskosten, Lohn- und Gehaltsnebenkosten, Zuschläge, lohngebundene und lohnabhängige Kosten, sonstige Sozialkosten, Gemeinkosten, Wagnis und Gewinn.
Menge: 5,000 h

**01.03.0020 Monteur/-in sämtliche Kosten/Zuschläge**
*** gemäß Ausführungsbeschreibung 3
STLB-Bau 2025-10 091
Stundenlohnarbeiten durch Monteur/-in
der Verrechnungssatz für die jeweilige Arbeitskraft umfasst sämtliche Aufwendungen wie Lohn- und Gehaltskosten, Lohn- und Gehaltsnebenkosten, Zuschläge, lohngebundene und lohnabhängige Kosten, sonstige Sozialkosten, Gemeinkosten, Wagnis und Gewinn.
Menge: 5,000 h

**01.03.0030 Helfer/-in sämtliche Kosten/Zuschläge**
*** gemäß Ausführungsbeschreibung 3
STLB-Bau 2025-10 091
Stundenlohnarbeiten durch Helfer/-in
der Verrechnungssatz für die jeweilige Arbeitskraft umfasst sämtliche Aufwendungen wie Lohn- und Gehaltskosten, Lohn- und Gehaltsnebenkosten, Zuschläge, lohngebundene und lohnabhängige Kosten, sonstige Sozialkosten, Gemeinkosten, Wagnis und Gewinn.
Menge: 5,000 h

### Titel 02 Aufzug A02

#### Abschnitt 02.01 Aufzug A02, 6 Haltestellen, Durchlader

**Ausführungsbeschreibung 2 Allgemeine Beschreibung**
*Allgemeine Beschreibung*
STLB-Bau 2025-10 069
Personen-/Lastenaufzug nach Aufzugsverordnung, Ausführung nach Aufzugsrichtlinie 2014/33/EU und DIN EN 81-20 oder bei Abweichung von der DIN EN 81-20 Ersatzmaßnahmen zur Erfüllung der Aufzugs-Richtlinie 2014/33/EU, mit Konformitätserklärung und allen für das erstmalige in Verkehr bringen und die unmittelbare, sofortige Verwendung durch die Benutzer erforderlichen Unterlagen (z. B. Abnahmebescheinigungen, Nachweise zu Qualitätssicherungsverfahren), einschl. erforderlicher Prüfungen für die Endabnahme nach 2014/33/EU durch eine Benannte Stelle aus der europäischen Nando-Datenbank oder durch Montagebetrieb mit Zertifikat, sämtliche Unterlagen, Bescheinigungen und Dokumentationen in deutscher Sprache jeweils 2-fach, Gestaltung der Zugänge für Personen mit Behinderungen DIN EN 81-70, Schutz gegen mutwillige Zerstörung DIN EN 81-71 Kategorie 1, Brandfallsteuerung DIN EN 81-73, Schallschutzanforderung Aufzug und Gebäude DIN 8989, 50 dB im Fahrkorb beim Fahren, 55 dB 1 m vor der Schachttür bei Türbewegung, 65 dB 1 m vom Antrieb entfernt, Maßnahmen zum Betrieb unter Erdbebenbedingungen DIN EN 81-77 Kategorie 2,
sämtliche verwendete Baugruppen (mechanisch, elektrisch, elektronisch, softwaregesteuert) sind als offene Systeme auszuführen, die keinerlei Einschränkungen bezüglich Betrieb, Instandhaltung, Prüfung und Ersatzteilbeschaffung unterliegen, ausgelegt für mind. 20000 Fahrten/Monat, ausgelegt für Verfügbarkeit je Monat 98 %, ausgelegt für Energieeffizienzklasse C, DIN EN ISO 25745-2, Anlage so dimensionieren und montieren, dass bei einer Fahrkomfortmessung ISO 8100-34 über die gesamte Förderhöhe jeweils in Aufwärts- und Abwärtsfahrt und bei Bewegungen der Fahrkorbtüren über die betriebsbedingten Beschleunigungen hinaus Vibrationen und ruckartige Bewegungen nicht größer als +/- 0,1 m/s2 (Spitze zu Spitze 0,2 m/s2) sind, Nennlast 1275 kg oder 16 Personen, Nenngeschwindigkeit 1 m/s, 6 Haltestellen, mit 8 Türen, Anordnung der Türen auf gegenüberliegenden Schachtseiten, Treibscheiben-/Traktionstriebwerk über dem Schacht, Korrosionsschutz für sämtliche Stahlteile, die zur Leistung des AN gehören, mit Ausnahme der funktionsbedingt blanken Flächen, Beschädigungen des Korrosionsschutzes sind nach der Montage auszubessern, als Grundbeschichtung, Qualität für alle Deckbeschichtungsarten geeignet, Korrosivitätskategorie C2 DIN EN ISO 12944-2, mit erwarteter Schutzdauer H DIN EN ISO 12944-1 von mehr als 15 Jahren, Abführung der Verlustwärme aus dem Triebwerksraum durch thermostatgesteuerten Lüfter, Belüftung durch thermostatgesteuerte Zuluftklappe, die Prüfung vor erstmaliger Inbetriebnahme nach Paragraph 15 der Betriebssicherheitsverordnung ist durch den AN zu veranlassen, wird gesondert vergütet.
*Allgemeine Beschreibung*
Dokumentation jeweils 3-fach in Papierform und 3-fach auf CD/DVD

Schachtbeschreibung
Fahrschachtbreite SB 3.695 mm (gemeinsamer Schacht)
Fahrschachttiefe ST 2.900 mm
Fahrschachtkopfhöhe SK 4.000 mm
Fahrschachtgrubentiefe SG 1.600 mm

Förderhöhe FH 17.000 mm

**02.01.0010 Fahrkorb**
*** Leitbeschreibung
*** gemäß Ausführungsbeschreibung 2
STLB-Bau 2025-10 069
Fahrkorb, für Personen-/Lastenaufzug, geeignet für feuerbeständige Schächte, Breite 1100 mm, Höhe 2200 mm, schwingungsgedämpft in den Tragrahmen einsetzen, bei einseitiger Flächenbelastung darf keine Schrägstellung des Bodens über 10 mm auftreten, Fahrkorbboden ausgelegt für eine Radlast von 40 % der Nennlast des Aufzuges, Fahrkorbboden geeignet für Fliesen-/Plattenbelag, Dicke über 20 bis 25 mm, Abschluss des Bodens mit umlaufenden Sockelleisten an den Wänden, aus nichtrostendem Stahl, Oberfläche gebürstet, Höhe mind. 100 mm, Fahrkorbdecke, mit abgehangener Decke aus nichtrostendem Stahl, Oberfläche gewalzt, Beleuchtungsstärke min. 100 lx auf dem Fahrkorbboden, Handlauf, rund, aus nichtrostendem Stahl, vor beiden Seitenwänden, elektro-mechanischer Lüfter für 10-fachen Luftwechsel.
Menge: 1,000 St
*Unterbeschreibung 1 Fahrkorb*
Fahrkorbtiefe 2.250 mm
Die Fahrkorbwände als vorgehängte Paneele aus strukturiertem Edelstahl ‘‘Leinen‘‘, mit 10 mm breiten Schaffenfugen aus geschliffenem Edelstahl, rückseitig entdröhnt.
Fahrkorbbeleuchtung als rahmenlose Polycarbonatlichtdecke, einschl. Leuchtmittel, Beleuchtungsabdeckung nicht brennbar, Leuchtmittel vom Innern des Fahrkorbes auswechselbar, Leuchtmittel LED, Lichtfarbe weiß 4000K.
Ergänzende Ausführung des Aufzuges DIN EN 81-70 Ansagen in deutscher Sprache, akustische Signale an den Haltestellen, Lautstärke feinstufig einstellbar, barrierefreier Notruf mit optischer Anzeige von Kommunikationsinhalten.
Die Sockelleiste flächenbündig mit Wandauskleidung.

Hersteller und Typ

Fabrikat: '.........'

Typenbezeichnung: '.........'

**02.01.0020 Schachttür**
*** Leitbeschreibung
*** gemäß Ausführungsbeschreibung 2
STLB-Bau 2025-10 069
Schachttür, DIN EN 81-58, für Personen-/Lastenaufzug, Feuerwiderstandsklasse E 120, als waagerecht bewegte Schiebetür, lichte Türbreite 0,9 m, lichte Türhöhe 2,1 m, mit 2 Türblättern, einseitig öffnend, mit Türblättern aus verzinktem Stahl, entdröhnt, Bekleidung der Türblätter außen mit mind. 0,8 mm dickem nichtrostenden Stahl, Oberfläche gewalzt.
Türrahmen als U-Profil umlaufend zur Begrenzung der Türlichte und zum Anschluss von Leibungsbekleidungen.
Jedes Türblatt an mind. 2 Kunststoffrollen mit geräuscharmen, dauergeschmierten und staubdicht gekapselten Kugellagern aufhängen, Gegenrollen kapseln, untere Türführung justierbar mit Auflagen, die ohne Aushängen der Türblätter ausgewechselt werden können, Türschwelle aus eloxiertem Aluminium, ausgelegt für eine Radlast von 40 % der Nennlast des Aufzuges.
Spalten schließen, über die beim Einbringen des Estrichs dieser in den Schacht gelangen könnte. Schwellenprofil mit Schwellenträger stufenlos ausbilden, damit im Bodenaufbau keine Stufungen entstehen, die zur Rissbildung führen.
Kämpfer und Seitenteile neben den Türen in Schachtbreite zum Schließen der Vorderwand des Schachtes, Kämpfer und Seitenteile aus nichtrostendem Stahl, Oberfläche gewalzt, Befestigung der Seitenteile der Türen an den Wänden schachtseitig auf umlaufenden Profilen mit Dübeln, einschl. Herstellen des Anschlusses zwischen Portal und Schachtwand, für nachträgliche Beschichtung geeignet.
Einbau der Schachttüren einschl. der Türportale, innerhalb des Schachtes, Befestigung der Schachttüren an vorh. Ankerschienen. Sollten konstruktionsbedingt zusätzliche Befestigungen erforderlich werden, sind diese Leistungsbestandteile des AN, unzulässige Nischen auf den Zugangsseiten der Fahrkörbe sichern durch Bekleidung aus Stahl oder durch Fahrkorbtürverriegelung, einschl. der erforderlichen Unterkonstruktionen und Aussteifungen.
Menge: 8,000 St
*Unterbeschreibung 1 Schachttür*
Doppelwandige Türblätter aus strukturiertem Edelstahl "Leinen" mit einer Mindestblechstärke 1mm, Zargen mit Mindestblechstärke 1,5mm, Zwangszulauf durch Schließgewichte, Hochleistungslaufrollen aus Polyamid mit gekapseltem Kugellager, Gegendruckrolle mit Exzentereinstellung und gekapseltem Kugellager, Kämpfer als geschlossene Kastenkonstruktion mit seitlichen Wangen.
Oberfläche Türblätter, Kämpfer und Seitenteile: Edelstahl "Leinen".

Hersteller und Typ

Fabrikat: '.........'

Typenbezeichnung: '.........'

**02.01.0030 Türleibung**
*** Leitbeschreibung
*** gemäß Ausführungsbeschreibung 2
STLB-Bau 2025-10 069
Türleibung, für Personen-/Lastenaufzug, lichte Schachttürbreite 0,9 m, lichte Schachttürhöhe 2,1 m, mit Einfassungen als Umfassungszargen, für eine Wanddicke einschl. Bekleidung über 25 bis 30 cm, Einfassungen aus nichtrostendem Stahl, unmittelbar nach dem Setzen der Schachttüren die seitlichen und oberen Ist-Abstände zwischen den Türrahmen und Vorderkanten der Schachtwand aufmessen und in einer Aufmaßliste der Bauleitung vorlegen, das Tiefenmaß der Einfassungen anhand der Aufmaßliste und dazugehörigen Zeichnung einvernehmlich mit der Bauleitung festlegen.
Menge: 8,000 St
*Unterbeschreibung 1 Türleibung*
Der Spalt zwischen den Zargen und Wänden ist zu verfugen.
Materialstärke: min. 1,5 mm
Oberfläche: Leinen

**02.01.0040 Fahrkorbtür**
*** Leitbeschreibung
*** gemäß Ausführungsbeschreibung 2
STLB-Bau 2025-10 069
Fahrkorbtür mit frequenzgeregeltem Antrieb, Fahrkorbtüren bezüglich Teilung, Öffnungsrichtung, Maße, Führungen und Werkstoffe wie Schachttüren, Oberfläche gewalzt, Fahrkorbtürschwelle aus eloxiertem Aluminium, ausgelegt für eine Radlast von 40 % der Nennlast des Aufzuges, Türtriebwerk und Fahrkorbtür gegen den Fahrkorb schwingungsgedämpft, Offen-Haltezeit einstellbar von 0 bis 20 s, mit Lichtvorhang mit Infrarot-Lichtstrahlen, mit einem Taster TÜR-ZU auf der Fahrkorbtafel wird die Offen-Haltezeit abgebrochen.
Menge: 2,000 St
*Unterbeschreibung 1 Fahrkorbtür*
Wartungsfreier Zahnriemenantrieb mit nicht selbsthemmendem Gleichstrom-Getriebemotor und hochauflösendem Inkrementalgeber, geschützte Anordnung innerhalb des Kabinentürkämpfers
Türsteuergerät angesteuert in CANopen BUS-Technologie Wartungsarmer Spreizschwertmitnehmer mit nadelgelagertem Schwenkmechanismus
Kämpfer als geschlossene Kastenkonstruktion mit seitlichen Wangen
Oberfläche Türblätter, Kämpfer und Seitenteile aus strukturiertem Edelstahl "Leinen".

Hersteller und Typ

Fabrikat: '.........'

Typenbezeichnung: '.........'

Türantrieb

Fabrikat: '.........'

Typenbezeichnung: '.........'

**02.01.0050 Tableau Fahrkorb 2 Schlüsselschalter**
*** Leitbeschreibung
*** gemäß Ausführungsbeschreibung 2
STLB-Bau 2025-10 069
Tableau für Befehlsgeber im Fahrkorb, Maße, Beschriftung und Anordnung DIN EN 81-70, für folgende Funktionen:
- Fahrbefehl,
- Tür-Auf,
- Notruf,
- Tür-Zu,
Ausführung als Kurzhubtaster, quadratisch,
mit 2 Schlüsselschaltern, mit Euro-Profilhalbzylinder und Schlüsseln, späterer Austausch durch vom AG beigestellte Zylinder einkalkulieren.
Menge: 1,000 St
*Unterbeschreibung 1 Tableau Fahrkorb*
Material Edelstahl, Oberfläche gebürstet.
Das Fahrkorbtableau ist flächenbündig in der Fahrkorbseitenwand als vom Fußboden bis zur Decke durchgehendes Paneel auszuführen, mit unsichtbarer Befestigung. Befehlsgeber mit Edelstahl-Abdeckung und geprägter Beschriftung inkl. Braille-Schrift, mit umlaufenden Quittierungen.
Die Befehlsgeber im Fahrkorb für die Funktionen
- Fahrbefehl
- Tür-Auf
- Tür-Zu
getrennt für jede Fahrkorbtürseite.
Die Schlüsselschalter mit umlaufenden Quittierungsring.

**02.01.0060 Pulttableau Fahrkorb**
*** Leitbeschreibung
*** gemäß Ausführungsbeschreibung 2
STLB-Bau 2025-10 069
Tableau für Befehlsgeber im Fahrkorb, Maße, Beschriftung und Anordnung DIN EN 81-70, für folgende Funktionen:
- Fahrbefehl,
- Tür-Auf,
- Notruf,
- Tür-Zu,
Ausführung als Kurzhubtaster, quadratisch.
Menge: 1,000 St
*Unterbeschreibung 1 Pulttableau Fahrkorb*
Als horizontales Fahrkorbtableau nach DIN EN 81-70 Anhang B, quadratische Taster XL nach Anhang B, zusätzliche
Beschriftung in Braille. Befehlsgeber mit Edelstahl-Abdeckung
und geprägter Beschriftung, mit umlaufenden Quittierungen
Material Tableau Edelstahl, Oberfläche gebürstet.
Die Befehlsgeber im Fahrkorb für die Funktionen
- Fahrbefehl
- Tür-Auf
- Tür-Zu
getrennt für jede Fahrkorbtürseite.

**02.01.0070 Anzeige Fahrkorb Stockwerks-/Fahrtrichtungsanzeige**
*** Leitbeschreibung
*** gemäß Ausführungsbeschreibung 2
STLB-Bau 2025-10 069
Anzeige im Fahrkorb, für Stockwerks- und Fahrtrichtungsanzeige, als graphisches Display, Diagonale mind. 17,78 cm (7 Zoll), Größe Schriftzeichen mind. 50 mm, angeordnet im Fahrkorbtableau.
Menge: 1,000 St
*Unterbeschreibung 1 Anzeige im Fahrkorb*
Als LCD- / TFT-Anzeige, Sonderfunktionen wie Sonderfahrt, Brandfall, Überlast etc., werden im Anzeigefeld als laufender Text dargestellt

**02.01.0080 Befehlsgeber Haltestelle**
*** Leitbeschreibung
*** gemäß Ausführungsbeschreibung 2
STLB-Bau 2025-10 069
Befehlsgeber an der Haltestelle, Maße, Beschriftung und Anordnung DIN EN 81-70, mit einem Ruftaster,
Ausführung als Kurzhubtaster, quadratisch, als Unterputzgerät in Beton, einschl. Betoneingießgehäuse, das Eingießen in Beton wird gesondert vergütet.
Menge: 6,000 St
*Unterbeschreibung 1 Befehlsgeber Haltestelle*
Befehlsgeber mit Edelstahl-Abdeckung und geprägter Beschriftung, mit umlaufenden Quittierungen, DIN EN 81-71 Kategorie 1.
Das Gerät als Unterputzgerät in vorhandene Betonaussparung, inkl. Einbaugehäuse, mit einer Deckplatte, Material Edelstahl, Oberfläche gebürstet.

**02.01.0090 Befehlsgeber Haltestelle 1 Schlüsselschalter**
*** Leitbeschreibung
*** gemäß Ausführungsbeschreibung 2
STLB-Bau 2025-10 069
Befehlsgeber an der Haltestelle, Maße, Beschriftung und Anordnung DIN EN 81-70, mit einem Ruftaster,
Ausführung als Kurzhubtaster, quadratisch,
mit einem Schlüsselschalter, mit Euro-Profilhalbzylinder und Schlüsseln, späterer Austausch durch vom AG beigestellte Zylinder einkalkulieren, als Einbaugerät, in die Schachttürzarge.
Menge: 2,000 St
*Unterbeschreibung 1 Befehlsgeber Haltestelle 1 Schlüsselschalter*
Befehlsgeber mit Edelstahl-Abdeckung und geprägter Beschriftung, mit umlaufenden Quittierungen, DIN EN 81-71 Kategorie 1.
Der Schlüsselschalter mit umlaufenden Quittierungsring.

**02.01.0100 Pitkogramm DIN EN 81-73**
*** Leitbeschreibung
*** gemäß Ausführungsbeschreibung 2
STLB-Bau 2025-10 069
Hinweispiktogramm DIN EN 81-73, mit Aufschrift - Im Brandfall nicht benutzen -.
Menge: 10,000 St
*Unterbeschreibung 1 Piktogramm*
Das Piktogramm und die Beschriftung sind auf der Deckplatte Befehlsgeber Haltestelle bzw. auf dem Fahrkorbtableau eingraviert auszuführen

**02.01.0110 Anzeige Haltestelle**
*** Leitbeschreibung
*** gemäß Ausführungsbeschreibung 2
STLB-Bau 2025-10 069
Anzeige an der Haltestelle, für Stockwerks- und Fahrtrichtungsanzeige, als graphisches Display, Diagonale mind. 10,16 cm (4 Zoll), Größe Schriftzeichen für Stockwerksanzeige mind. 50 mm, mit zusätzlicher Anzeige für außer Betrieb, Vorrangfahrt und Wartung, mit frei programmierbarem Anzeigefeld, angeordnet über der Fahrschachttür.
Menge: 6,000 St
*Unterbeschreibung 1 Anzeige Haltestelle*
Als LCD- / TFT-Anzeige, Sonderfunktionen wie Sonderfahrt, Brandfall, Überlast etc., werden im Anzeigefeld als laufender Text dargestellt.
Das Gerät als Unterputzgerät in vorhandene Betonaussparung, inkl. Einbaugehäuse, mit einer Deckplatte, Material Edelstahl, Oberfläche gebürstet.

**02.01.0120 Anzeige Haltestelle Durchladeseite**
*** Leitbeschreibung
*** gemäß Ausführungsbeschreibung 2
STLB-Bau 2025-10 069
Anzeige an der Haltestelle, für Stockwerks- und Fahrtrichtungsanzeige, als graphisches Display, Diagonale mind. 10,16 cm (4 Zoll), Größe Schriftzeichen für Stockwerksanzeige mind. 50 mm, mit zusätzlicher Anzeige für außer Betrieb, Vorrangfahrt und Wartung, mit frei programmierbarem Anzeigefeld, angeordnet über der Fahrschachttür.
Menge: 2,000 St
*Unterbeschreibung 1 Anzeige Haltestelle Durchladeseite*
Als LCD- / TFT-Anzeige, Sonderfunktionen wie Sonderfahrt, Brandfall, Überlast etc., werden im Anzeigefeld als laufender Text dargestellt.
Das Gerät als Einbaugerät, oben mittig über der Fahrschachttür in die Schachttürzarge.

**02.01.0130 Treibscheiben-/Traktionstriebwerk**
*** Leitbeschreibung
*** gemäß Ausführungsbeschreibung 2
STLB-Bau 2025-10 069
Treibscheiben-/Traktionstriebwerk, ausgelegt für eine thermische Belastung von 240 Fahrten je Stunde, Haltetoleranz +/- 3 mm, Nachregulierung bei offener Tür und Abweichung größer gleich 6 mm, Geschwindigkeit, Beschleunigung und Verzögerung unabhängig voneinander einstellbar, Dreiphasen-Synchron-Motor, frequenzgeregelt, getriebelos, 4-Quadranten-Betrieb, Regelung wegabhängig, sofern eine Sichtprüfung auf Ablegereife des Tragmittels nicht möglich ist, müssen die erforderlichen technischen Prüfeinrichtungen am Aufzug vorh. sein, selbsttätig wirkende Einrichtung zum Ausgleich der Seilspannung, die Fahreigenschaften müssen bei Temperaturen am Aufstellungsort des Triebwerks zwischen 0 und 40 Grad C sichergestellt sein, Aufstellen des Triebwerkes über dem Schacht, einschl. Rollen auf separatem, körperschallentkoppeltem Stahlträger/-Stahlrahmen.
Menge: 1,000 St
*Unterbeschreibung 1 Treibscheiben-/Traktionstriebwerk*
Ausgelegt für Einschaltdauer (ED) 60 %
Folgende Größen und Berechnungen müssen der Dimensionierung der Antriebskomponenten zu Grunde liegen und sind spätestens mit der Angebotsabgabe vorzulegen:
- Nenn-Drehmoment und Betriebs-Drehmoment (mit min. 5% Reservedrehmoment) unter Angabe der zu erwartenden Motortemperatur
- Nennstrom und Betriebsstrom Umrichter und Antriebsmotor (mit min. 5% Reserve)
- Treibscheibendurchmesser (min. nach EN81)
- Achslast (mit min. 10% Reserve)
- Beschleunigung (min. 50 bis 70% der Nenngeschwindigkeit)

Hersteller und Typ

Triebswerksmotor

Fabrikat: '.........'

Typenbezeichnung: '.........'

Treibscheibendurchmesser '.........' mm

abzuführende Wärmemenge: '.........' kJ/h

Bemessungsleistung: '.........' kVA

Anlaufstrom: '.........' A

Nennstrom: '.........' A

Grenztemperatur min.: '.........' °C

Grenztemperatur max.: '.........' °C

**02.01.0140 Frequenzumrichter 400VAC**
*** Leitbeschreibung
*** gemäß Ausführungsbeschreibung 2
STLB-Bau 2025-10 069
Frequenzumrichter zur Drehzahlverstellung von Dreiphasenwechselstrom-Synchronmotoren, leerlauf-, kurzschluss- und rückspeisungsfest, Motorfangschaltung, min./max. Drehzahlbegrenzung einstellbar, Über- und Unterspannungsbegrenzung, Stromrampenfunktion sowie Temperatur- und Überstromschutz, Bemessungsbetriebsspannung 400 V AC, Bemessungsfrequenz 50 Hz, Frequenztaktung 12 kHz, mit Netzschutzdrossel und Schutz gegen nicht periodische Überspannungen DIN EN IEC 62477-1 (VDE 0558-477-1).
Menge: 1,000 St
*Unterbeschreibung 1 Frequenzumrichter*
Bemessungsleistung, passend zum Antrieb, Ausgangsfrequenz
regelbar.
- Umrichter ohne Haupt- und Kurzschlussschütze
- Einschaltdauer 60%
- Kommunikation mit der Steuerung in DCP4-Protokoll im "Positionmode" Direkteinfahrt (ohne Schleichfahrt)
- Zeit-Wege-optimiertem Fahrverhalten
- Temperaturabhängig-dynamische Taktung
- montiert außerhalb des Steuerungsschranks
- EMV nach DIN EN 12015 und 12016

Hersteller und Typ

Fabrikat: '.........'

Typenbezeichnung: '.........'

.

**02.01.0150 Kommandosteuerung, Schaltschrank**
*** Leitbeschreibung
*** gemäß Ausführungsbeschreibung 2
STLB-Bau 2025-10 069
Kommandosteuerung, für Personen-/Lastenaufzug, Ausführung ohne Schütze und Relais, Ausführung der sicherheitsrelevanten Anwendungen als elektronische, programmierbare Systeme (PESSRAL), sämtliche Steuerungsparameter durch den Betreiber konfigurierbar, einschl. erforderlicher Dokumentationen und Passwörter sowie systembedingter Ein-/Ausgabegeräte, komplette Steuerung, einschl. der Feldgeräte, Störstrahlungsfestigkeit DIN EN 12016 und Störstrahlungsaussendung DIN EN 12015, Gesamtverzerrungsfaktor (THD) der Oberschwingungsstrom-Verzerrung max. 20 %, einschl. Schaltschrank, Steuerschrank im Triebwerksraum, Schalter und Taster der Rückholsteuerung bedienbar ohne Öffnen einer Schaltschrank- oder Schachttür, Fehlerstrom-Schutzeinrichtung (RCD) aufgeteilt für Anlagen- und Personenschutz, mit allpoligem Überspannungsschutz, als Gruppensammelsteuerung, für 2 Aufzüge, mit potentialfreien Kontakten als Wechsler zur Übertragung folgender Meldungen an eine übergeordnete Leittechnik: - Sammelstörung, - betriebsbereit, - in Wartung, stufenweises Abschalten von Komponenten nach frei wählbaren Zeiten und/oder über potentialfreiem Kontakt, zur Erzielung eines energieeffizienten Betriebes, in Stufe 1 mind. Abschalten von Fahrkorbbeleuchtung und Türtriebwerk, Wiederaufnahme des Normalbetriebes durch Rückstellung des auslösenden Elementes und/oder durch einen Fahrbefehl innerhalb von max. 3 s, bei Abschaltung Anfahrt zu und Halt in einer frei zu wählenden Zugangsebene mit geöffneten Türen sowie Abschaltung aller elektrischen Verbraucher, ausgelöst durch Zeitschaltuhr, Fernschaltung mit potentialfreiem Kontakt, selbsttätige Aufnahme des Normalbetriebes bei Rücksetzen des Auslöseelementes, Befreiungsfahrtsteuerung, selbsttätige Auslösung, bei Netzausfall Versorgung durch Batterie, einschl. Batterie, Anfahren einer nächstgelegenen lastgünstigsten Haltestelle, selbsttätige Abschaltung nach dem Öffnen der Türen, Vorrangsteuerung ausgelöst am Fahrkorbtableau, Steuerung für Parkhaltestelle, nach Netzausfall oder Betriebsunterbrechungen muss der Fahrbetrieb ohne Initialisierungsfahrt wieder aufgenommen werden.
Menge: 1,000 St
*Unterbeschreibung 1 Kommandosteuerung, Schaltschrank*
DFÜ-fähige-Mikroprozessorsteuerung mit Kommunikation über Bussystem, CANopen für Umrichter, Schachtkopierung, Kabinentürsteuerung und Anzeigen, Schachtkopierung über Absolutwertgebersystem in CANopen BUS-Technologie, Aktive Überwachung der analogen Telefon-Notrufleitung mit Hilfe eines Unterspannungsrelais an den Eingangsklemmen des Notrufgerätes zur Einleitung einer Evakuierungsfahrt bei Ausfall der Telefonleitung.

Hersteller und Typ

Fabrikat:
- KLST Mikroprozessorsteuerung

Typenbezeichnung:
- HSE

**02.01.0160 Anbindung an die zentrale Leittechnik**
*** gemäß Ausführungsbeschreibung 2
Schnittstelle in vorhandenen Aufzugssteuerung für den Informationsaustausch mit anderen Anlagen der zentralen Leittechnik.
Die Aufzüge sind mit folgenden ZLT Befehls- und Meldepunkten in potenzialfreier Ausführung auszurüsten:
- Fernabschaltung inkl. Rückmeldung
- Fern-/Ortschalter inkl. Rückmeldung
- Aufzugsfahrtenzählung
- Aufzug außer Betrieb: Hauptschalter betätigt
- Aufzug außer Betrieb: Abgeschaltet
- Aufzug außer Betrieb: Sammelstörung
- Aufzug außer Betrieb: Brandfall
- Aufzug außer Betrieb: Evakuierungsebene erreicht
- Aufzug außer Betrieb: Ausfall Notrufleitung
- Aufzug außer Betrieb: Phasenwächter
- Aufzug außer Betrieb: Temperaturüberschreitung
- Technikalarm optional
Die Melde- und Befehlspunkte sind auf eine Übergabeklemmleiste mit mind. 40 Stück Trennklemmen, untergebracht in einem separaten Steuerschrank im Aufzugsmaschinenraum, zu führen.
Der "RWTH-Standard für ZLT" ist zu beachten.
Menge: 1,000 St

**02.01.0170 Brandfallsteuerung**
*** Leitbeschreibung
*** gemäß Ausführungsbeschreibung 2
STLB-Bau 2025-10 069
Erweiterung der vorh. Steuerung für Verhalten des Aufzuges im Brandfall DIN EN 81-73, ausgelöst durch:
- vorh. Brandmeldeanlage über potentialfreien Kontakt,
- vorh. RWA-Anlage im Schacht
mit einer Hauptbrandfallhaltestelle.
Menge: 1,000 St
*Unterbeschreibung 1 Brandfallsteuerung*
Haupt-Bestimmungshaltestelle EG

**02.01.0180 Notrufeinrichtung, Kommunikationsanschluss**
*** gemäß Ausführungsbeschreibung 2
Ausführung des Kommunikationsanschlusses der Fern-Notrufeinrichtung zur Kommunikation über einen Kommunikationsanschluss in Analogtechnik (a/b-Anschluss), Übertragungsrate frei einstellbar mind. in den Baudraten 9600, 14400 und 19200, Ausführung gemäß DIN EN 81-28.
Das Notrufsystem muss aus dem Fahrkorb, vom Fahrkorbdach aus sowie aus der Schachtgrube (Einbau unter dem Fahrkorb) bedient werden können.
Das System verfügt unter anderem über folgende Funktionen:
- Erkennung eines missbräuchlichen Notrufs (Missbrauchverhinderung)
- automatische Störmeldung der Aufzugsanlage
- Ferndiagnose
- selbständige Versuche zur Wiederinbetriebnahme
- Routineruf zur Servicezentrale

Hersteller und Typ:

Hersteller:
- Behnke

Typenbezeichnung:
- 99-1050 Aufzugnotruftelefon
- 99-1065 Mikrofon-Lautsprecher-Modul
- 99-1061 AT2 Sprechstelle Grube
Menge: 1,000 St

**02.01.0190 Tragmittel, Gegengewicht, Fangvorrichtung, Schachtbeleuchtung, Hängekabel**
*** gemäß Ausführungsbeschreibung 2
Tragmittel
Tragseile als Vollstahlseile sind nach DIN EN 81-20 / 50 sowie nach EN 12385-5 auszulegen und auszuführen.
Seilrollen in wartungsfreier Ausführung mit Wälzlagern.
Sicherheitsfaktor Tragmittel Sf min. 20 % über dem Mindestwert Flächenpressung zwischen Seil und Treibscheibe (mit min. 5% Reserve)
Seildurchmesser min. 8mm, Vollstahlseile 8-litzig
Tragseile mit Verdrehsicherung und Seilspannungsprotokoll
Stahlteile der Konstruktion mind. mit Korrosionsschutzgrundierung streichen
Nutzungsdauer Tragmittel 10 Jahre.

Hersteller und Typ

Fabrikat: '.........'

Typenbezeichnung: '.........'

Anzahl der Tragmittel '.........'

Gegengewicht
Führungsrahmen aus Profilstahl mit Einlagegewichten aus geeignetem Gewichtsmaterial, mit geräuscharm laufender Rollenführung Durchmesser mind. 75 mm oder mit Gleitführung. Vorschriftsmäßige Verkleidung der Gewichte in der Schachtgrube.

Fangvorrichtung
Fangrahmen mit bauartgeprüften Gleitfangvorrichtungen, welche den freien Fall bzw. unkontrollierte Auf-, Abwärtsbewegungen des Fahrkorbs verhindern. Die Fangvorrichtungen und die Führungen sind so anzuordnen, dass diese im Reparaturfall ohne Ausbau des Fangrahmens und Zerlegung des Fahrkorbs ein- und ausgebaut werden können.

Schachtbeleuchtung
Die Schachtbeleuchtung ist als blendfreies LED-Lichtband mit 200 Lux im Schachtkopf und -grube, über komplette Schachthöhe vorzusehen.
Die Schachtbeleuchtung muss von 3 Stellen aus- und einschaltbar sein:
- vom Triebwerksraum / Steuerungspaneel
- im Schacht, von der untersten Haltestelle aus erreichbar
- vom Fahrkorbdach
Die Verlegung der Kabel erfolgt in Kunststoffrohren bzw. Kabelkanälen.

Hängekabel
Die Hängekabel sind mit mindestens 6 Leeradern in erforderlichen Längen vom Steuerschrank bis zu Fahrkorbdecke durchgehen auszuführen und an beiden Enden markiert aufzulegen.
Menge: 1,000 St

**02.01.0200 Schachtausrüstung, Befestigung, Führungsschiene, Aufsetzpuffer, Insektenschutzgitter**
*** Leitbeschreibung
*** gemäß Ausführungsbeschreibung 2
STLB-Bau 2025-10 069
Schachtausrüstung, für Personen-/Lastenaufzug: Schienenbügel aus Profilstahl zum Befestigen der Führungsschienen, Ölauffangbehälter unter den Führungsschienen, Insektenschutzgitter auf der Schachtinnenseite für die Rauchabzugsöffnung, Führungsschienenstöße so ausführen, dass im Fahrkorb das Überfahren nicht bemerkt werden kann, Schienenbefestigungskonstruktion so ausbilden, dass Knickspannungen abgebaut werden, die in den Schienen durch Kriechen und Schwinden des Betons entstehen, Schienen ein Jahr nach Inbetriebnahme nachrichten, Aufsetzpuffer mit Stützen auf den Boden der Schachtgrube montieren.
Menge: 1,000 St
*Unterbeschreibung 1 Schachtausrüstung*
Das Nachrichten der Schienen ist im Wartungsbuch oder im gesonderten Protokoll zu dokumentieren.

**02.01.0210 Verschluss Rauchabzugsöff. Handausl.**
*** Leitbeschreibung
*** gemäß Ausführungsbeschreibung 2
STLB-Bau 2025-10 069
Verschluss für die Rauchabzugsöffnung des Schachtes, mit Handauslöser, selbsttätiges Auslösen des Öffnungsvorganges durch Rauchansaugsystem, Temperatursensor, CO2-Detektor, mit bauaufsichtlicher Zulassung,
Breite Rohbauöffnung '700'
  mm,
Höhe Rohbauöffnung '700'
  mm, Verschlusslamellen isoliert, mit potentialfreiem Eingang zur Auslösung durch eine übergeordnete Gefahrenmeldeanlage, mit potentialfreiem Ausgang als Wechsler zur Meldung an eine übergeordnete Gefahrenmeldeanlage.
Menge: 1,000 St
*Unterbeschreibung 1 Verschluss Rauchabzugsöff. Handausl.*
Das angebotene System soll zur Überwachung des Aufzugsschachtes dienen und ist nicht Teil einer Brandmeldeanlage nach DIN 14675.
Das System beinhaltet:
- ein Rauchansaugsystem, inkl. Auswerte-Einheit, Rohre, Montage im Triebwerksraum und Aufzugsschacht
- eine zeitgesteuerte Intervall-Lüftung
- zwei Wetterschutzelemente (Wandschutzgitter) passend zu den Rohbauöffnungen, Lieferung und Übergabe an das Gewerk Rohbau
- Meldung an die Aufzugssteuerung "Verschlussklappe offen" als potentialfreies Signal
- die Steuerung kann auf einstellbare Temperaturüberschreitungen reagieren
- bei Prüf- und Wartungsarbeiten, einer Aufzugsstörung oder einem Stromausfall öffnet sich das Verschlusselement selbstständig, dauerhaft
Sämtliche Unterlagen, Betriebsanleitungen, Schaltpläne, Wartungs- und Prüfhinweise sind in die technische Dokumentation der Aufzugsanlage einzupflegen.

**02.01.0220 Zubehör, Schilder**
*** gemäß Ausführungsbeschreibung 2
Schild je Haltestelle "Aufzug außer Betrieb"
Notentriegelungsschlüssel min. 3 Stück
komplette Beschilderung gem. Vorschrift
Menge: 1,000 St

### Titel 03 Allgemein

#### Abschnitt 03.01 Sonderleistungen

**03.01.0010 Prüfungen, Abnahme**
*** gemäß Ausführungsbeschreibung 1
Durchführung der Endabnahme für die oben beschriebene Aufzuganlage mit Konformitätsbescheinigung und Übergabe der Konformitätserklärung mit allen erforderlichen Dokumentationen (z. B. Prüfbescheinigungen durch eine vom AN frei gewählte benannte Stelle aus der europäischen Nando-Datenbank oder Nachweise eines Qualitätssicherungsverfahrens zur eigenverantwortlichen Endabnahme durch den AN) zur sofortigen Inbetriebnahme des Aufzuges und Verwendung durch Benutzer. Sämtliche Unterlagen, Bescheinigungen und Dokumentationen in deutscher Sprache.
Sollten Nachprüfungen durch ZÜS erforderlich sein, die auf Mängel an den Aufzugsanlagen zurückzuführen sind, so hat der Auftragnehmer auch diese Kosten zu tragen. Falls keine Konformitätsprüfung, die nach den Aufzugsrichtlinien erforderlich ist, vorliegt, hat diese der Auftragnehmer zu veranlassen. Die Kosten für die Konformitätsprüfung trägt der Auftragnehmer.
Folgende Leistungen sind einzukalkulieren:
- Prüfung vom Inverkehrbringen nach AufzRL 2014/33/EU
- Prüfung nach § 15 Betriebssicherheitsverordnung vor erstmaliger Inbetriebnahme durch eine ZÜS, einschl. Übergabe der Prüfbescheinigung an den AG.
- Terminvereinbarung und Koordination von Prüfungen mit ZÜS / NB
- Bereitstellen des Personals
- Übernahme von Prüfungsgebühren
- Bereitstellen von Prüfgewichten einschl. Transport innerhalb
- der Baustelle
- Prüfung der Sicherheit der elektrischen Anlagen und Betriebsmittel (Schutzmaßnahmen).
- Anfertigen eines Notfallplans.
- Erstellung einer Gefährdungsbeurteilung inkl. Sicherheitstechnische Bewertung und Ermittlung der Prüffristen nach BetrSichV.
Menge: 2,000 St

**03.01.0020 Einweisung Personenbefreiung TRBS 3121**
*** gemäß Ausführungsbeschreibung 1
STLB-Bau 2025-10 069
Einweisung von beauftragten Personen des AG vor Ort an der installierten Anlage zur Durchführung der regelmäßigen Inaugenscheinnahme und Funktionskontrolle nach TRBS 3121 und von Befreiungsmaßnahmen eingeschlossener Personen mit praktischen Übungen, die durchgeführte Einweisung wird protokolliert, 5 Teilnehmer, Durchführung der Einweisung vor Erstinbetriebnahme.
Menge: 1,000 St

**03.01.0030 Prüfung ZLT-Datenpunkte**
Prüfung der bereitgestellten Datenpunkte an die zentrale Leittechnik.
Die zur Verfügung gestellten Datenpunkte an die ZLT sind mit dem AN ZLT und dem Nutzer auf Funktionsfähigkeit zu prüfen.
Menge: 2,000 St

**03.01.0040 Trennwandträger, Traversen, Schachtabtrennung**
*** gemäß Ausführungsbeschreibung 1
Trennwandträger, Traversen, Schachtabtrennung
Trennwandträger / Quertraversen zur Befestigung der Führungsschienen, mit geeigneter Schachtabtrennung in gesamter Schachttiefe und Schachthöhe, aus Stahlblech / Lochblech, gemäß DIN EN 81-20.
Montage auf bauseits einzubauenden Verankerungselementen (Verankerungselemente sind Nebenleistungen des Auftragnehmers nach VOB/C, DIN 18385) oder mittels Dübel ist im Einheitspreist einkalkuliert.
Menge: 1,000 St

**03.01.0050 Begleitfahrt Installation baus. Rauchansaugsystem**
Bereitstellung vom Fachpersonal zur Durchführung einer Begleitfahrt zur Installation vom bauseitigen Rauchansaugsystem. Durchführen der Begleit-, Schachtfahrt vom Fahrkorbdach aus. Terminabstimmung mit AG / Bauleitung.
Menge: 1,000 St
